# Bungstockstraße, Vollausbau
Angebotsaufforderung (GAEB DA 2000 1.2, DA83)
Projekt: B_2025_5
Währung: EUR
Erstellt mit: GAEB Toolbox V3.3 G90 R20230829, iTWO_64 V25.0.650, 09.07.2026

## Zusätzlicher Text
Besondere Vertragsbedingungen Straßenbau
(Anlage 3)

I. Allgemeines
Bei Beginn der Arbeiten hat der AN an gut sichtbarer Stelle ein Firmenschild mit der Angabe von Anschrift und Telefonnummer aufzustellen. Der AN hat über den gesamten Bauzeitraum dafür zu sorgen, dass ggf. ausfallende Maschinen sofort ersetzt werden können. Motorangetriebene Geräte sowie hydraulische Anlagen und Fahrzeuge sind im ordnungsgemäßen Zustand zu halten.

Für Baumaßnahmen mit Dauer über ein Jahr wird eine Lohngleitung vereinbart. Maßgebend für die Dauer der Baumaßnahme sind die in der Aufforderung zur Angebotsabgabe festgesetzten Fristen. Die Lohngleitung wird über das Angebot "Lohngleitklausel" geregelt, die dann Bestandteil der Vergabeunterlagen und vom Bieter auszufüllen und abzugeben ist. Das Angebot "Lohngleitklausel" und die dazugehörigen Vertragsbedingungen werden in diesem Fall Vertragsbestandteil.

An das Leistungsverzeichnis anliegend befindet sich eine Liste für Hersteller und Lieferwerke. Diese ist vom Bieter auszufüllen.

II. Leistungsverzeichnis
  Die erforderlichen Vermessungsarbeiten und die Zustandserfassung der neu hergestellten Flächen und Anlagen einschl. Aufmaßzeichnungen und Massenermittlung sind vom AN mit der Schlussrechnung beizubringen.

  Die Zustandserfassung der neu hergestellten, sichtbaren Flächen und Anlagen und die dafür erforderlichen Vermessungsarbeiten nebst Aufmaßzeichnungen und Massenermittlung werden durch ein von der Stadt Hagen beauftragtes Ingenieurbüro oder dem Amt für Geoinformation und Liegenschaftskataster im Zuge weiterer für die Stadt Hagen erforderlicher Vermessungsarbeiten durchgeführt.
Da die Leistungen als Nebenleistungen durch den AN zu erbringen sind, ist dies bei der Kalkulation in Abzug zu bringen.

III. Ausführungsfristen
Im Zuge der Angebotsprüfung hat der Bieter nach Aufforderung einen Bauzeitenplan, der die vom AG dargestellten Rahmenbedingungen und Abhängigkeiten enthält, vorzulegen. Der Bauzeitenplan ist somit übergreifend über alle Lose zu erstellen.
Vertragsbestandteil wird jedoch nur der Fertigstellungstermin sowie die zwingend einzuhaltenden Abfolgen/Abhängigkeiten im Bauablauf, die aus der Leistungsbeschreibung hervorgehen.

IV. Nebenangebote
Nebenangebote über die Verwendung von Recyclingmaterial als ungebundene Tragschicht bei Verkehrsflächen der Belastungsklassen Bk100 und Bk32 gem. RStO 2012 sind nicht zulässig und werden nicht gewertet. Nebenangebote über eine andere Bauweise als die des ausgeschriebenen Oberbaus sind nicht zulässig und werden nicht gewertet.

V. Vertragsstrafen
Abweichend von den Zusätzlichen Vertragsbedingungen des Wirtschaftsbetriebes Hagen wird keine Vertragsstrafe festgelegt.

VI. Haftung der Vertragparteien (zu § 10 VOB Teil B)
Entsteht einem Dritten im Zusammenhang mit der Leistung ein Schaden, so haftet der Auftragnehmer allein. Er haftet für sämtliche dem Auftraggeber aus der Unterlassung solcher Maßnahmen erwachsenden unmittelbaren und mittelbaren Schäden und verpflichtet sich, den Auftraggeber von allen gegen diesen etwa erhobenen Ansprüchen, die auf ungenügender Sicherung der Leistung beruhen, bis zum Zeitpunkt der Abnahme in vollem Umfange freizustellen. Die Verkehrssicherungspflicht geht mit Beginn der Baumaßnahme (Zeitpunkt der Baustelleneinrichtung) auf den AN über und endet mit der Abnahme.

VII. Kampfmittelräumdienst
  Dem Wirtschaftsbetrieb Hagen liegen keine Auskünfte über das Vorkommen von Verdachtsmomenten im Baufeld vor. Jedoch kann ein Vorkommen von Kampfmitteln nicht ausdrücklich ausgeschlossen werden, so dass die Arbeiten mit der entsprechenden Vorsicht auszuführen sind. Werden während der Bauarbeiten im Baubereich Kampfmittel gefunden, so sind die Arbeiten an der Fundstelle sofort einzustellen, die Fundstelle abzusperren und die Bauüberwachung sofort zu benachrichtigen.

  Die Kampfmittelabfrage hat einen Verdachtsmoment im Baufeld bzw. in unmittelbarer Umgebung des Baufeldes ergeben. Dieser wird vor Beginn der Baumaßnahme seitens des Kampfmittelräumdienstes untersucht.
Ein Vorkommen von Kampfmitteln kann jedoch auch danach nicht ausdrücklich ausgeschlossen werden, so dass die Arbeiten mit der entsprechenden Vorsicht auszuführen sind. Werden während der Bauarbeiten im Baubereich Kampfmittel gefunden, so sind die Arbeiten an der Fundstelle sofort einzustellen, die Fundstelle abzusperren und die Bauüberwachung sofort zu benachrichtigen.

  Die Kampfmittelabfrage hat einen Verdachtsmoment im Baufeld bzw. in unmittelbarer Umgebung des Baufeldes ergeben. Dieser wird im Zuge der Baumaßnahme seitens des Kampfmittelräumdienstes untersucht. Die dafür erforderlichen Tiefbauarbeiten sind jedoch vom AN auszuführen. Die entsprechenden Arbeiten sind im Leistungsverzeichnis enthalten.
Ein Vorkommen von Kampfmitteln kann jedoch auch danach nicht ausdrücklich ausgeschlossen werden, so dass die Arbeiten mit der entsprechenden Vorsicht auszuführen sind. Werden während der Bauarbeiten im Baubereich Kampfmittel gefunden, so sind die Arbeiten an der Fundstelle sofort einzustellen, die Fundstelle abzusperren und die Bauüberwachung sofort zu benachrichtigen.

Es sind die Empfehlungen der technischen Verwaltungsvorschrift für die Kampfmittelbeseitigung, insbesondere Anlage 1 des „Merkblatt für Baugrundeingriffe auf Flächen mit Kampfmittelverdacht ohne konkrete Gefahr“ zu beachten.

VIII. Denkmalschutz
Bei Bodeneingriffen können Bodendenkmäler (Kultur- und/oder naturgeschichtliche Bodenfunde, d.h. Mauern, alte Gräber, Einzelfunde, Veränderungen und Verfärbungen in der natürlichen Bodenbeschaffenheit, Höhlen, Spalten, aber auch Zeugnisse tierischen und/oder pflanzlichen Lebens aus erdgeschichtlicher Zeit) entdeckt werden. Die Entdeckung von Bodendenkmälern ist der Gemeinde als Untere Denkmalbehörde und/oder dem Westfälischen Museum für Archäologie /Amt für Bodendenkmalpflege, Außenstelle Olpe unverzüglich anzuzeigen und die Entdeckungsstätte mindestens drei Werktage in unverändertem Zustand zu erhalten (§15 und 16 Denkmalschutzgesetz NRW), falls diese nicht vorher von den Denkmalschutzbehörden freigegeben wird. Der Landschaftsverband Westfalen-Lippe ist berechtigt, das Bodendenkmal zu bergen, auszuwerten und für wissenschaftliche Erforschung bis zu sechs Monate in Besitz zu nehmen (&16 Abs. 4 DSchG NW).

IX. Öffentliches Grün
Zur Wahrung der Belange des Naturschutzes und der Landschaftspflege sind Bäume, Strauchwerk und Hecken grundsätzlich zu schonen. Rodungen sind nur nach vorheriger Anordnung der zuständigen Bauleitung des WBH und nach gemeinsamem Aufmaß vorzunehmen.

X. Abrechnung
Die ausgeführten Arbeiten müssen in drei separaten Abschnitten abgerechnet werden :

- Straßenbau
- Öffentliche Beleuchtung
- Pflasterumlage (Straßenunterhaltung)

Der Mehraufwand für die Abrechnung wird nicht vergütet und ist in die Einheitspreise mit einzukalkulieren.
Lieferscheine, die nicht im Original vorliegen und nicht in den Bautageberichten vermerkt sind, werden bei der Abrechnung nicht als Materialnachweis anerkannt.

Sollte eine Position in einem Abschnitt fehlen, ist diese, falls in einem anderen Los vorhanden, mit dem zugehörigen Einheitspreis zu übertragen.

XI. Sonstiges
Zusätzlich werden die folgenden Regelwerke in der aktuellen Ausgabe als Vertragsbestandteil vereinbart:

BaustellV 1998  Verordnung über Sicherheit und Gesundheitsschutz auf Baustellen

RAP Stra 2015  Richtlinien für die Anerkennung von Prüfstellen für Baustoffe und Baustoffgemische im Straßenbau

RAS-LP 4  Richtlinien für die Anlage von Straßen, Teil: Landschaftspflege, Abschnitt 4: Schutz von Bäumen, Vegetationsbeständen und Tieren bei Baumaßnahmen

RASt 2006  Richtlinien für die Anlage von Stadtstraßen

RiLSA 2015  Richtlinien für Lichtsignalanlagen

RiStWag 2016  Richtlinien für bautechnische Maßnahmen an Straßen in Wasserschutzgebieten

RLS 2019  Richtlinien für den Lärmschutz an Straßen

RMS 1993/1980  Richtlinien für die Markierung von Straßen

RSA 2021  Richtlinien für die Sicherung von Arbeitsstätten an Straßen

RStO 12/24  Richtlinien für die Standardisierung des Oberbaus von Verkehrsflächen

RuA 2023  Richtlinien für die umweltverträgliche Anwendung von mineralischen Ersatzbaustoffen

RuA-StB 2001  Richtlinien für die umweltverträgliche Anwendung von industriellen Nebenprodukten und Recycling-Baustoffen im Straßenbau

RuVa-StB 2001  Richtlinien für die umweltverträgliche Verwertung von Ausbaustoffen mit teer-/ pechtypischen Bestandteilen sowie für die Verwertung von Ausbauasphalt im Straßenbau

ZTV A-StB 2012  Zusätzlichen Technischen Vertragsbedingungen und Richtlinien für Aufgrabungen in Verkehrsflächen

ZTV Asphalt-StB 2026  Zusätzlichen Technischen Vertragsbedingungen und Richtlinien für den Bau von Verkehrsflächenbefestigungen aus Asphalt

ZTV Baum-StB 2004  Zusätzlichen technischen Vertragsbedingungen und Richtlinien für Baumpflegearbeiten im Straßenbau

ZTV BEA-StB 2009/2013  Zusätzlichen Technischen Vertragsbedingungen und Richtlinien für die Bauliche Erhaltung von Verkehrsflächenbefestigungen - Asphaltbauweise

ZTV BEB-StB 2015  Zusätzlichen Technischen Vertragsbedingungen und Richtlinien für die bauliche Erhaltung von Verkehrsflächen - Betonbauweisen

ZTV Beton-StB 2026  Zusätzlichen Technischen Vertragsbedingungen und Richtlinien für den Bau von Fahrbahndecken aus Beton

ZTV E-StB 2017  Zusätzlichen Technischen Vertragsbedingungen und Richtlinien für Erdarbeiten im Straßenbau

ZTV Ew-StB 2014  Zusätzlichen Technischen Vertragsbedingungen und Richtlinien für den Bau von Entwässerungseinrichtungen im Straßenbau

ZTV Fug-StB 2015  Zusätzlichen Technischen Vertragsbedingungen und Richtlinien für Fugen in Verkehrsflächen

ZTV ING 2022  Zusätzlichen Technischen Vertragsbedingungen und Richtlinien für Ingenieurbauten

ZTV La-StB 2018  Zusätzlichen Technischen Vertragsbedingungen und Richtlinien für Landschaftsbauarbeiten im Straßenbau

ZTV LW 2016  Zusätzlichen Technischen Vertragsbedingungen und Richtlinien für ländliche Wege

ZTV M 2013  Zusätzlichen Technischen Vertragsbedingungen und Richtlinien für Markierungen auf Straßen

ZTV Pflaster-StB 2020  Zusätzlichen Technischen Vertragsbedingungen und Richtlinien für den Bau von Pflasterdecken und Plattenbelägen

ZTV SA 1997/2001  Zusätzlichen Technischen Vertragsbedingungen und Richtlinien für Sicherungsarbeiten an Arbeitsstellen an Straßen

ZTV SoB-StB 2020  Zusätzlichen Technischen Vertragsbedingungen und Richtlinien für den Bau von Schichten ohne Bindemittel im Straßenbau

ZTV T-StB 1995/2002  Zusätzlichen Technischen Vertragsbedingungen und Richtlinien für Tragschichten im Straßenbau

XII. Homogenbereiche:  Regelungen der VOB C nach der VOB 2019
  Homogenbereich A:  Auffüllungen mit:
        - Körnung: 0/32 - 0/45
        - Materialklasse bis RC-2

  Homogenbereich B:  Auffüllungen mit:
        - Körnung: 0/45 - 0/56
        - Materialklasse bis RC-2

  Homogenbereich C:  Boden gem. ehem. Bodenklasse 3 -5, DIN 18300
        - Materialklasse bis BM-F3

3

## Zusätzlicher Text
Leistungsbeschreibung
(Anlage 4)

I. Allgemeines

1.  Beschreibung der Baustelle
1.0  Allgemeines :
Die Stadt Hagen beabsichtigt den Ausbau "Bungstockstraße". Diese liegt zwischen der Lennestraße und der Dümpelstraße im Stadtteil Halden. Bei der Straße handelt es sich um eine Anliegerstraße.

Die Länge der Ausbaustrecke zwischen der „Lennestraße" und der „Dümpelstraße" beträgt ca. 300 m. Die „Bungstockstraße"  erhält eine Fahrbahnbreite von ca. 6,0 m, die Gehwegflächen links und rechts erhalten eine Breite von ca. 2,0 m.

Die Fahrbahn wird in Asphaltbauweise ausgeführt. Gemäß Richtlinie für die Standardisierung des Oberbaus von Verkehrsflächen (RStO 12) erfolgt der Ausbau nach der Belastungsklasse 1,0. Dies bedeutet einen Aufbau von 4 Zentimeter Asphaltbeton und einer 14 Zentimeter starken bituminösen Tragschicht. Die Stärke des Gesamtaufbaus beträgt 65 cm.
Bei den Gehwegen kommt das „Standardrechteckpflaster" mit den Abmessungen 10/20/10 in grauer Farbe zur Ausführung. Die Verlegegung erfolgt im Läuferverband. Die Stärke des Pflasterbettes beträgt 3 cm.

Die Beleuchtungsmasten werden erneuert und an die Gehweghinterkante versetzt. Die Beleuchtungskörper werden wiederverwendet.

Der in der Straße befindliche Kanal ist ein Mischwasser System. Der Zustandes des Kanals ist einwandfrei, es müssen keine Arbeiten in diesem Bereich durchgeführt werden. Im Zuge der Maßnahmen werden 4  Straßenabläufe abgebrochen und 16 Straßenabläufe neu gesetzt. An den Hausanschlussleitungen sind, nach derzeitigem Kenntnisstand,  keine Arbeiten erforderlich.
.
Für die Abteilung "Straßenunterhaltung" des WBH´s ist in den Einmündungsbereichen der Lennestraße sowie auch der Dümpelstraße eine größere Pflasterumlage vorzusehen. Diese ist im 3. Abschnitt des Lv´s zu kalkulieren. Es wird lediglich eine Umlage von Teilbereichen mit eventuelle Aufbereitung der Pflasterunterlage durchgeführt.

Die Erkundung und Beschaffung von Lager- und Arbeitsplätzen, Zufahrtswegen, Wasser- und  Stromanschlüssen sind Sache des AN.

Der genaue Standort ist mit der örtlichen Bauleitung abzusprechen

1.1. Lage der Baustelle :

Baumaßnahme : Bungstockstraße

Stadtteil : Hagen, Halden

Ausbaubreite :ca. 10,00 m

Ausbaulänge :ca. 303 m

Ausbauanfang / - Ende : siehe Lageplan

2.  Art und Umfang der auszuführenden Arbeiten;
Eine  Unterschrift auf der Seite "Angebotsabgabe"  ist rechtsverbindlich für alle Lose und somit zwingend erforderlich.
Die Aufträge werden durch die jeweiligen Veranlasser erteilt .Die jeweilige Fachbauleitung erfolgt ebenfalls durch diese Auftraggeber.

a) Straßenbauarbeiten
Im Zuge der Bauarbeiten wird die Fahrbahn im Vollausbau erneuert.

Die Fahrbahn ist auf der gesamten Breite aufzunehmen und in mit einer Gesamtstärke von 65cm wieder  herzustellen. Vereinzelt kann zum Erreichen der Tragfähigkeit auf Planumshöhe das Einbringen einer Stabilisationsschicht erfoderlich werden.

Die Randanlagen sind beidseitig im Vollausbau zu errichten.

Die Straßenentwässerung wird infolge der geänderterten Straßensituation angepasst. Es ist das Versetzen von neuen Straßenabläufen und Entwässeungsrinnen einschließlich die Herstellung der Anschlussleitungen an den Kanal, sowie das Herstellen einer zweizeiligen Pflasterrinne vor dem Bordsteinen zu realisieren.
Die neu angelegten Kanalstutzen sind nach Fertigstellung einzumessen und dem AG zu übergeben. Die Kosten hierfür werden nicht gesondert vergütet und sind in die entsprechenden Einheitspreise einzukalkulieren.

Im Zuge der Arbeiten ist ein Leitungsgraben für ein Beleuchtungskabel herzustellen. Die Beleuchtungsmasten wurden bereits erneuert. Diese sind lediglich zu lagern und Fundamente am neuen Standort zu errichten. Die Aufstellung erfolgt durch die WBH.

Während der gesamten Arbeiten im Bereich der Frostschutzschichten und der Asphalttragschichten muss die Anfahrbarkeit der direkten Anwohner der einzelnen Baufelder durch Anrampungen der Grundstücke aufrechterhalten werden. Diese Mehrarbeiten sind in die Einheitspreise mit einzukalkulieren.

b) Kanalbauarbeiten
-

c) Arbeiten der Versorgungsträger

Der AN hat sich  vor Beginn der Arbeiten bei sämtlichen Versorgungsträgern über die Lage der vorhandenen Leitungen zu erkundigen. Die Kosten dafür werden nicht gesondert vergütet.
Für alle entstandenen Beschädigungen oder Zerstörungen von vorhandenen Leitungen, unabhängig ob ihre Existenz bekannt oder unbekannt war, haftet der AN in vollem Umfang gegenüber den Versorgungsträgern und Dritten unter Ausschluss des Einwandes aus § 831 BGB. Der AG ist berechtigt, die Ansprüche geltend zu machen, insbesondere die erforderlichen Beträge einzubehalten und dem Eigentümer der Leitungen zu erstatten

Im Vorfeld der Maßnahme werden von der Enervie die Gas- und Wasserleitungen im Fahrbahnbereich neu verlegt. Schieberkappen werden in diesem Zuge getauscht. Für die Arbeiten im Fahrbahnbereich ist lediglich ein lagern und neu setzen zu kalkulieren.
Im Gehwegsbereich werden beidseitig neue Stromkabel im Leerrohr verlegt.

d) Verkehrsbetriebe
Die Verkehrsbetriebe (Hagener Straßenbahn, Herr Wolf, Tel.: 0163/2087275) sind mit einer Vorlaufzeit von mind. 2 Wochen über den Baubeginn zu unterrichten.

3.  Bauzeit und Bauablauf

Die Bauzeit für sämtliche Arbeiten wird mit ca. 10 Monaten festgesetzt!
Baubeginn des Vollausbau soll Spätsommer/ Herbst 2026 sein. Die Arbeiten können, abgesehen von den Asphaltarbeiten, nur Abschnittsweise erfolgen.

Der Ausbau erfolgt in Bauabschnitten, so das die Anlieger jederzeit zu ihren Grundstücken gelangen können. Die Größe der Bauabschnitte werden von Straßenverkehrsamt vorgegeben. Nach bereits erfolgten Absprachen werden drei einzelne Bauabschnitte vorgesehen.

   1. Bauabschnitt: Einmündung Dümpelstraße bis zur Hausnummer 18
   2. Bauabschnitt: Hausnummer 18 bis zur Einmündung Times Busch
   3. Bauabschnitt: Einmündung Times Busch bis zur Lennestraße

Die Asphaltarbeiten können in einem Zuge gebaut werden.

Aktuell werden noch die letzten Hausanschlüsse erneuert. Die Arbeiten sollen nach Aussagen der Enervie bis spätestens Ende August abgeschlossen sein. Dennoch sind Verzögerungen des Baubeginns von ca. 4 Wochen mit einzukalkulieren.

Für die festgelegten Fristen gilt der vom AN, nach besonderer Aufforderung durch den AG, vor Auftragserteilung abzugebende Bauzeitenplan.

Tritt durch den Baustellenverkehr eine Verschmutzung öffentlicher Straßen ein, so ist der Auftragnehmer zur unverzüglichen Reinigung der Straßen verpflichtet.  Sie ist mindestens einmal wöchentlich auszuführen.
Bei Bedarf kann der AG eine häufigere Reinigung anordnen. Die Kosten hierfür sind in die Einheitspreise einzurechnen.
Kommt der AN seinen Verpflichtungen nicht ständig nach, so ist die Bauleitung berechtigt, ohne Aufforderung auf Kosten des Auftragnehmers sofort die erforderlichen Maßnahmen einzuleiten.
Auf die Haftung des Auftragnehmers und die Freistellung des Auftraggebers von Ersatzansprüchen Dritter, die auf den Zustand der Baustelle oder die Ausführung der Arbeiten durch den Auftragnehmer zurückzuführen sind, wird nochmals hingewiesen.

4.  Angebotsbearbeitung

Der Bieter muss sich vor Abgabe seines Angebotes über alle Verhältnisse unterrichten, die für die Ausführung der Leistung und für die Preisermittlung bedeutsam sein können. Zweifelsfragen sind vor Angebotsabgabe zu klären. Nachforderungen, die ihre Ursache in nicht ausreichender Unterrichtung über die örtlichen Gegebenheiten, oder irrige Auffassung darüber haben, werden nicht anerkannt.

5.  Abrechnung

Die Rechnungen sind an den jeweiligen Auftraggeber zu stellen.

6.  Ausführungsunterlagen

Nach Auftragserteilung werden dem AN vom AG folgende Ausführungsunterlagen kostenlos zur Verfügung gestellt :

  Ausbaupläne im M.  1:250
  Querprofile, Höhenplan, Regelquerschnitte

7. Besonderheiten

Wichtige Informationen zu den Positionen:

Gesamtmassen:
In allen Positionen sind die Mengen der gesamten Maßnahme ausgeschrieben. Es versteht sich von selbst, dass die Leistungen bzw. Positionen nicht "am Stück" abgearbeitet werden können, sondern in sinnvolle Teilabschnitte aufgeteilt wird, dies ist auch der Tatsache geschuldet, dass verschiedene Abhängigkeiten zu berücksichtigen sind.

Einbauten:
Die Erschwernise durch vorhandene Einbauten, wie Schachtabdeckungen, Straßenabläufe, Schieberkappen und Hydranten, beim Aufnehmen der Asphaltbefestigungen und beim Ausschachten der ungebundenen Tragschichten sind in den Einheitspreisen einzurechnen. Anzahl der Einbauten sind aus den jeweiligen Positionen zu entnehmen!
Des Weiteres ist die mehrmalige Höhenanpassung pro Schicht von Schachtdeckeln, Straßenabläufen und Schieberkappen einzukalkulieren. Abgerechnet wird diese Position nur 1 x pro Schacht, Ablauf oder Kappe.

Abbruch:
Die ein- oder stellenweise zweireihige Flussrinne ist im Laufe der Jahre mit Asphalt überbaut worden. Bei der Aufnahme des Asphaltes ist mit einzukalkulieren das eine Trennung des Asphaltes von Pflaster eventuell nicht möglich ist.
Im Vorfeld des Neubaues wurde bereits die Wasserleitung durch die Enervie erneuert. Der Aufbruch lag im linken Gehwegs-/ Straßenbereich. Hier wurde beim Aufbruch festgestellt das dort eine Schlackeschicht unterm Asphalt liegt, laut Bodengutachten aber Kopfsteinplaster. Da  das Bodengutachten  immer nur punktuelle Aufnahmen betrachtet und die Bohrkerne eher im rechten Bereich der Straße lagen ist davon auszugehen das es verschiedene Bereiche gibt. Diese sind in die Aufnahme vom Asphalt und der Entsorgung mit einzukalkulieren.

Asphalt:
DieAsphaltarbeiten werden vorraussichtlich nach dem 01.01.2027 stattfinden. Eine Umsetzung nach der ab dann in Kraft tretenden ZTV Asphalt- Stb 26 sind zu berücksichtigen.
Die Dicke der Asphalttragschicht ist mit 14cm angesetzt. Diese wird halbseitig, in zwei Lagen eingebaut. Die erforderliche Mehrmenge die nach ZTV Asphalt-STB 26 benötigt wird um den Rückschnitt von 20cm umzusetzten sind in die Einheitspreise mit einzukalkulieren, ebenso die Entsorgung des Rückschnittes.
Die Asphaltdecke wird auf voller Breite in einem Zug eingebaut.

7.  Abrechnung- Leistungsnachweis

8. Verkehrsführung

Als Vorschlag von WBH soll der Ausbau als Sperrung für den Durchgangsverkehr erfolgen. Die Zufahrten zu den einzelnen Grundstücken muss für die Rettungsfahrzeuge jederzeit möglich sein. Der Anwohnerverkehr soll lediglich für die Arbeitszeit von ca. 9:00Uhr morgens bis 16:00Uhr nachmittags gesperrt sein. Zu allen anderen Zeiten muss ein Einfahren für die direkten Anwohner auf ihre Grundstücke möglich sein.

Die Verkehrsführung ist gem. RSA und ASR und der noch zu beantragenden straßenverkehrlichen Anordnung der Straßenverkehrsbehörde der Stadt Hagen ausführen.

Allgemeine Auflagen:

Soweit von dieser Anordnung abgewichen werden soll, bedarf dieses einer erneuten Anordnung von der Straßenverkehrsbehörde.

Die Anordnung ist vor Ort vorzuhalten.

Die Polizei, die Hagener Straßenbahn AG, der Straßenbaulastträger und der Wirtschaftsbetrieb Hagen (WBH) haben eine Durchschrift dieser Anordnung erhalten.

Das Ende der Arbeiten ist mitzuteilen: Tel. 207-2255 oder per E-Mail.

Die Baustelle ist entsprechend den Vorschriften des § 43 Abs. 3 Ziffer 2 StVO und den dazu ergangenen Verwaltungsvorschriften über Absperrgeräte und Sicherung von Arbeitsstellen sowie den Richtlinien für die Sicherung von Arbeitsstellen an Straßen (RSA-95) des Bundesministers für Verkehr  (FGSV, 50973 Köln, Postfach 501 362, ? 0221 / 397 035) zu sichern.

Die Arbeitsstellen sind so auszuschildern, dass der/die Verkehrsteilnehmer/in die Führung des Verkehrs rasch und zweifelsfrei erkennen kann. Unnötige Verkehrszeichen und -einrichtungen sind zu vermeiden.

Alle Verkehrszeichen und Einrichtungen müssen der StVO und VwVStVO entsprechen. Sie müssen sich in einem einwandfreien Zustand befinden, stets gut zu erkennen und ordnungsgemäß befestigt sowie standfest aufgestellt sein.

Wird die vorübergehende Entfernung von vorhandenen Verkehrszeichen erforderlich, so sind diese Zeichen, sofern sie noch aktuelle Verkehrsbedeutung besitzen, provisorisch wieder aufzustellen (insbesondere bei Vorfahrtregelung und Wegweisung). Nicht mehr benötigte Verkehrszeichen sind mit Zubehör dem Zentralen Betriebshof Oberhagen des Fachbereiches für Grünanlagen und Straßenbetrieb, Eilper Str. 132 - 136, 58091 Hagen, zur Verfügung zu stellen. Falls notwendig, ist ein Bestandsplan der vorhandenen Verkehrszeichen anzufertigen, damit die ursprüngliche Beschilderung später wiederhergestellt werden kann.

Während der Dämmerung, bei Dunkelheit oder wenn die Sichtverhältnisse es sonst erfordern, sind Absperrungen durch rote (Vollsperrung) oder gelbe (halbseitige Sperrung) Warnleuchten zu kennzeichnen. Die Warnleuchten dürfen nicht blenden, rote Warnleuchten darüber hinaus nicht blinken.

Nach Beendigung der Arbeiten sind die in Anspruch genommenen öffentlichen Verkehrsflächen von etwa entstandenen Verunreinigungen zu säubern und in ordnungsgemäßen Zustand zu versetzen. Andernfalls wird dies durch die Stadt Hagen auf Ihre Kosten durchgeführt. Verbleibende Schäden werden auf Ihre Kosten beseitigt.

Im Bereich von Kreuzungssignalisierungen sind nach Abschluss der Bauarbeiten die Fahrbahnmarkierungen unverzüglich wieder aufzubringen. Markierungspläne können beim Fachbereich Planen und Bauen, Abtl. Verkehrstechnik bei Bedarf angefordert werden.

Je nach Baufortschritt und Beeinträchtigung der Verkehrsströme behalte ich mir vor, weitere verkehrsrechtliche Anordnungen zu treffen.

Vor Beginn der Arbeiten ist der Wirtschaftsbetrieb Hagen, Herr Heiermann(Tel: 02331/3677-184) über die Baumaßnahme zu unterrichten.

Der AN ist verpflichtet, rechtzeitig vor Baubeginn einen Antrag auf eine verkehrstechnische Genehmigung bei der Straßenverkehrsbehörde zu stellen.

Einsatz- und Rettungsfahrzeuge müssen während der Bauzeit jederzeit die Möglichkeit haben die Straße befahren zu können. Feste Einbauten, Hindernisse und größere Baugruben in der Fahrbahn sind daher zu vermeiden oder mittels Stahlplatten abzudecken.

Grundstücks- und Garagenzufahrten müssen ständig befahrbar bleiben. Durch das Vorhalten von ausreichend vielen Stahlplatten ist eine Befahrbahrkeit dieser Zufahrten zu ermöglichen. Ist eine Sperrung der Fahrbahn technisch bedingt nicht anders möglich, sind die betroffenen Anwohner rechtzeitig vor Beginn der Bauarbeiten schriftlich über die Sperrung zu informieren.

9. Sonstiges

Zusätzlich werden die folgenden Regelwerke als Vertragsbestandteil vereinbart:

BaustellV  Verordnung über Sicherheit und Gesundheitsschutz auf Baustellen

RAP Stra  Richtlinien für die Anerkennung von Prüfstellen für Baustoffe und Baustoffgemische im Straßenbau

RASt  Richtlinien für die Anlage von Stadtstraßen

RiLSA  Richtlinien für Lichtsignalanlagen

RiStWag  Richtlinien für bautechnische Maßnahmen an Straßen in Wasserschutzgebieten

RLS  Richtlinien für den Lärmschutz an Straßen

RMS  Richtlinien für die Markierung von Straßen

RSA  Richtlinien für die Sicherung von Arbeitsstätten an Straßen

RStO  Richtlinien für die Standardisierung des Oberbaus von Verkehrsflächen

RuVa-StB  Richtlinien für die umweltverträgliche Verwertung von Ausbaustoffen mit teer-/ pechtypischen Bestandteilen sowie für die Verwertung von Ausbauasphalt im Straßenbau

ZTV A-StB  Zusätzlichen Technischen Vertragsbedingungen und Richtlinien für Aufgrabungen in Verkehrsflächen

ZTV Asphalt-StB  Zusätzlichen Technischen Vertragsbedingungen und Richtlinien für den Bau von Verkehrsflächenbefestigungen aus Asphalt

ZTV Baum-StB  Zusätzlichen technischen Vertragsbedingungen und Richtlinien für Baumpflegearbeiten im Straßenbau

ZTV BEA-StB  Zusätzlichen Technischen Vertragsbedingungen und Richtlinien für die Bauliche Erhaltung von Verkehrsflächenbefestigungen - Asphaltbauweise

ZTV BEB-StB  Zusätzlichen Technischen Vertragsbedingungen und Richtlinien für die bauliche Erhaltung von Verkehrsflächen - Betonbauweisen

ZTV Beton-StB  Zusätzlichen Technischen Vertragsbedingungen und Richtlinien für den Bau von Fahrbahndecken aus Beton

ZTV E-StB  Zusätzlichen Technischen Vertragsbedingungen und Richtlinien für Erdarbeiten im Straßenbau

ZTV Ew-StB  Zusätzlichen Technischen Vertragsbedingungen und Richtlinien für den Bau von Entwässerungseinrichtungen im Straßenbau

ZTV Fug-Stb  Zusätzlichen Technischen Vertragsbedingungen und Richtlinien für Fugen in Verkehrsflächen

ZTV ING  Zusätzlichen Technischen Vertragsbedingungen und Richtlinien für Ingenieurbauten

ZTV La-StB  Zusätzlichen Technischen Vertragsbedingungen und Richtlinien für Landschaftsbauarbeiten im Straßenbau

TZV LW  Zusätzlichen Technischen Vertragsbedingungen und Richtlinien für ländliche Wege

ZTV M  Zusätzlichen Technischen Vertragsbedingungen und Richtlinien für Markierungen auf Straßen

ZTV Pflaster-StB  Zusätzlichen Technischen Vertragsbedingungen und Richtlinien für den Bau von Pflasterdecken und Plattenbelägen

ZTV SA  Zusätzlichen Technischen Vertragsbedingungen und Richtlinien für Sicherungsarbeiten an Arbeitsstellen an Straßen

ZTV SoB-StB  Zusätzlichen Technischen Vertragsbedingungen und Richtlinien für den Bau von Schichten ohne Bindemittel im Straßenbau

ZTV T-StB  Zusätzlichen Technischen Vertragsbedingungen und Richtlinien für Tragschichten im Straßenbau

Es gelten jeweils die aktuellen Ausgaben.

## Zusätzlicher Text
Liste der Hersteller und Lieferwerke

Hersteller der Betonrohre:
Hersteller der Stahlbetonrohre:
Hersteller der Stahlbetonrohre mit Auskleidung:
Hersteller der dukt. Gußrohre:
Hersteller der HDPE Rohre:
Hersteller der PVC Rohre:
Hersteller der Kanalklinker:
Hersteller der Betonfertigteile:
Hersteller der Armaturen:
Hersteller der Schachtabdeckungen:
Lieferwerk des nichtbindigen, sandreichen Bodens:
Lieferwerk der Sauberkeitsschicht:
Lieferwerk des Frostschutzmaterials:
Lieferwerk des Recyclingmaterials:
Lieferwerk der Schottertragschicht:
Lieferwerk des bit. Mischgutes:
Lieferwerk des Gußasphaltes:
Lieferwerk der Betonsteine:
Lieferwerk der Betonplatten:
Lieferwerk der Betonbordsteine:
Lieferwerk der Betonrandsteine:
Lieferwerk des Fertigbetons:
Lieferwerk der Natursteine :
Zugelassene Deponie:
Ein Rechtsanspruch des Auftragnehmers auf Benutzung der von Ihm benannten Abfallbeseitigungsanlage wird hierdurch nicht begründet.
Ausfüllen, falls im Leistungsverzeichnis die aufgeführten Materialien gefordert werden.
*** Bitte in Druckbustaben ausfüllen ***

## Zusätzlicher Text
Anlage zum Leistungsverzeichnis

## 1 Bungstockstraße, Vollausbau
Datum: 09.07.2026
EP-Anteile: Löhne; Stoffe; Geräte; Sonstiges

### Bereich 01 Straßenbau

#### Abschnitt 01.01 Einrichtung, Räumung und Sicherung

**01.01.0010 Baustelle einrichten Saemtl.LV-Abschn.**
*** EP-Aufgliederung gefordert
Die Geraete, Werkzeuge und sonstige Betriebsmittel, die zur
vertragsgemaessen Durchfuehrung der Bauleistungen erforderlich sind, auf die Baustelle bringen, bereitstellen und  soweit der Geräteeinsatz nicht gesondert berechnet wird  betriebsfertig aufstellen einschl. der dafür notwendigen Arbeiten. Die erforderlichen festen Anlagen herstellen.
Baubueros, Unterkuenfte, Werkstaetten, Lagerschuppen
und dgl., soweit erforderlich, antransportieren, aufbauen und einrichten.
Strom-, Wasser-, Fernsprechanschluss sowie Entsorgungseinrichtungen und dgl. fuer die Baustelle, soweit
erforderlich, herstellen.
Bei Bedarf Zufahrtswege zur Baustelle sowie Lagerplätze, sonstige Platzbefestigungen und Wege im Baustellenbereich anlegen.
Oberbodenarbeiten einschl. Beseitigen von Aufwuchs fuer
die Baustelleneinrichtung, soweit erforderlich, ausfuehren.
Flaechen beschaffen, sofern die vom AG zur Verfuegung
gestellten nicht ausreichen.
Kosten fuer Vorhalten, Unterhalten und Betreiben der
Geraete, Anlagen und Einrichtungen einschl. Mieten,
Pacht, Gebuehren und dgl. werden nicht mit dieser Pauschale, sondern mit den Einheitspreisen der betreffenden Teilleistungen verguetet.
Soweit nicht fuer bestimmte Leistungen (z.B. Bedarfsleistungen) fuer das Einrichten der Baustelle gesonderte Positionen im Leistungsverzeichnis enthalten
sind, gilt die Pauschale fuer alle Leistungen
saemtlicher Abschnitte des Leistungsverzeichnisses.
Vor Baubeginn wird die genaue Lage der Baustelleneinrichtung mit dem AG abgestimmt !
Das Anlegen und Herrichten des Standplatzes und der Zufahrtswege, die Anlage zur Strom- und Wasserversorung und deren Abbau, die Einrichtung einer Abfallentsorgung sowie das Wiederherstellen der Flächen und Wege nach dem Abbau des Baubüros in den ursprünglichen Zustand ist durchzuführen.
Menge: 1,000 PSCH

**01.01.0020 zus. Baubüro (Zulage) auf- und abbauen, vorhalten und betreiben**
Zusätzliches Baubüro für den AG (Zulage)

doppelwandig, mit einem Fenster je Arbeitsplatz, antransportieren und nach Angaben des AG innerhalt der Baustelle aufbauen oder anmieten. Bürofläche ca. 20m² mit 1 Arbeitsplatz.
Baubuero ( Container oder angemietete Wohnung)

Bei Bedarf vorhandenen Oberboden für die benötigten Flächen abheben und seitl. lagern, Aufwuchs beseitigen und Zufahrtswege sowie Platzbefestigungen anlegen.
Aufstellflächen beschaffen, sofern die vom AG zur Verfügung gestellten Flächen nicht ausreichen.

Jeden Arbeitsplatz mit Schreibtisch, Stuhl, Aktenblock.
Jeden Raum zusätzlich mit Ablagetisch, Schreibtisch, zwei weiteren Stühlen (bzw. Sitzbank), und verschließbarem Aktenschrank ausstatten.
Jeder Raum des Büros mit zwei oder mehr Arbeitsplätzen muss zusätzlich mit Aktenschrank, Kleiderschrank und Schreibtisch ausgestattet sein.

Elektronische Beleuchtung, Wasch- und Heizgelegenheit sowie Toilette einrichten und für die Abwasserbeseitigung sorgen.
Waschmöglichkeit mir fließendem kalten und warmen Wasser.
Baubüro für den AG mit allen Einrichtungen vor- und unterhalten, mit Strom und Wasser versorgen, an jedem Arbeitstag reinigen und bei Bedarf heizen. Zufahrtswege unterhalten.

Nach Beendigung der Arbeiten Baubüro abbauen und abtransportieren. Benutzte Flächen entsprechend dem ursprünglichen Zustand ordnungsgemäß herrichten und Verunreinigungen beseitigen.

Als Zulage zur Baustelleneinrichtung.
Menge: 1,000 PSCH

**01.01.0030 Baustelle raeumen Saemtl.LV-Abschn.**
*** EP-Aufgliederung gefordert
StL-Nr. 8610111501
Baustelle von allen Geraeten, Anlagen, Einrichtungen
und dgl. raeumen.
Benutzte Flaechen und Wege entsprechend dem urspruenglichen Zustand unter Wahrung der landschaftspflegerischen Belange ordnungsgemaess herrichten. Verunreinigungen beseitigen.
Soweit nicht fuer bestimmte Leistungen (z.B. Bedarfsleistungen) fuer das Raeumen der Baustelle gesonderte
Positionen im Leistungsverzeichnis enthalten sind, gilt
die Pauschale fuer alle Leistungen
saemtlicher Abschnitte des Leistungsverzeichnisses.
Menge: 1,000 PSCH

**01.01.0040 Baustelle sichern**
Baustelle sichern

Verkehrssicherung gem. RSA einrichten, einschl. Gestellung, Vorhalten, umsetzen entsprechend des Baufortschrittes, Überprüfen, Aufnehmen und Abfahren aller dafür erf. Absperrschranken, Baken, Beschilderungen und Beleuchtungsanlagen. Der Anlieger- und Durchgangsverkehr ist über die gesamte Bauzeit aufrecht zu halten.
Fußgängerüberwege und Überfahrten sind in ausreichender Menge vorzuhalten und einzukalkulieren.

Bewachung der Baustelle auch an Tagen ohne Arbeitseinsatz.

Absperrung erfolgt mitteln Bauzaunelementen. Das Baufeld ist komplett zu umzäunen.

Die Verkehrsführung ist gem. RSA und der noch zu beantragenden straßenverkehrlichen Anordnung der Straßenverkehrsbehörde der Stadt Hagen ausführen.
Die Kosten für die straßenverkehrlichen Anordnungen sind in den Einheitspreis einzukalkulieren und werden nicht gesondert vergütet.
Menge: 1,000 PSCH

**01.01.0050 Bauzaun auf- und abbauen Zaunhoehe 2,0 m Maschendraht**
*** EP-Aufgliederung gefordert
Bauzaun nach Angaben des AG einschl. der erforderlichen
Tore standsicher herstellen, waehrend der Bauzeit vorhalten und unterhalten sowie nach Beendigung der Bauzeit entfernen.
70 v.H. des Preises werden nach Aufstellung, der Rest
nach Entfernen des Bauzaunes verguetet.
Zaunhoehe ueber Gelaende 2,0 m.
Zaun aus Maschendraht.
Diese Position nur auf besondere Anweisung des AG
Menge: 300,000 m

**01.01.0060 Bauzaun umbauen Zaunhoehe 2,0 m Maschendraht**
*** EP-Aufgliederung gefordert
StL-Nr. 8610121532
Bauzaun abbauen, innerhalb der Baustelle transportieren
und nach Angabe des AG aufbauen.
Zaunhoehe ueber Gelaende 2,0 m.
Zaun aus Maschendraht.
Menge: 300,000 m

**01.01.0070 Verkehrssicherung durch Schilder**
*** EP-Aufgliederung gefordert
Verkehrszeichen, Zusatztafeln und Hinweisschilder entsprechend der Anlage außerhalb der vom AN vorzunehmenden Baustellensicherung aufstellen. Für die Dauer der Baumaßnahme vorhalten und abschließend wieder ausbauen einschl. Wiederherstellung der durch die Aufstellung beschädigten Flächen,
mit Sonderbeschriftung, < =1,0 m2
Menge: 10,000 St

**01.01.0080 Verkehrssicherung durch Schilder**
*** EP-Aufgliederung gefordert
Verkehrszeichen, Zusatztafeln und Hinweisschilder entsprechend der Anlage außerhalb der vom AN vorzunehmenden Baustellensicherung aufstellen. Für die Dauer der Baumaßnahme vorhalten und abschließend wieder ausbauen einschl. Wiederherstellung der durch die Aufstellung beschädigten Flächen,
mit Sonderbeschriftung, Hinweisschilder bzw. Verkehrslenkungstafeln > 1,0 m2 bis ca. 3,0 m2
Menge: 2,000 St

**01.01.0090 Schürfschl.aush. Aushub 1,75 m B 0,6-1 m**
*** EP-Aufgliederung gefordert
Boden für Schürfschlitz ausheben,
'zur Feststellung der Lage von Versorgungsleitungen nur
auf besondere Anweisung des AG',
'der Verbau ist in diese Pos. mit einzurechnen',
Aushub seitlich lagern, verfüllen und verdichten,
Aushubtiefe bis 1,75 m,
Sohlenbreite über 0,6 bis 1,0 m,
Sohlenlänge in m 'nach Angabe des AG, abgerechnet wird
nach örtlichem Aufmaß',
Homogenbereich A5, Zuordnung gem. LAGA (Tabelle
II.1.2/2, Tabelle II.1.2/3) bis  Z 2
einschließlich aller Erdarbeiten und Handaushub.
Menge: 5,000 m3

**01.01.0100 Anrampung aus Asphalt**
Asphaltmischgut zum Anrampen an Gehwegen, Bordanlagen, Sicherung von Schächten, Kappen u.Ä. liefern und einbauen.
Einbaufläche vorher mit Sand abstreuen, während der Sicherungszeit unterhalten/ausbessern, nach Beendigung der Sicherungsmaßnahme entfernen und fachgerecht entsorgen.
Nur auf gesonderte Anordnung durch den AG.
Abrechnung über Aufmaß und Lieferscheine bzw. Wiegescheine.
bit. Binder 0/16mm
Einbaugewicht 200kg/m
Menge: 32,000 m

**01.01.0110 Plattendruckvers. f.Kpruefg.durchf.**
*** EP-Aufgliederung gefordert
Plattendruckversuch nach DIN 18 134 (statisch) fuer Kontrollpruefung nach Angabe des AG durchfuehren einschliesslich Bereitstellung saemtlicher Geraete, inkl..
Auswertung und Darstellung der Messergebnisse.
Menge: 6,000 St

#### Abschnitt 01.02 Leistungen und Material, kleine Mengen

**01.02.0010 Unbewehrten Beton herstellen C 12/15 Ohne Schalung**
*** EP-Aufgliederung gefordert
Unbewehrten Beton für Bauteil nach Zeichnung herstellen.
Festigkeitsklasse C 12/15.
Beton ohne Schalung herstellen.
Menge: 5,000 m3

**01.02.0020 Unbewehrten Beton herstellen C 25/30 Mit Schalung**
*** EP-Aufgliederung gefordert
Unbewehrten Beton für Bauteil nach Zeichnung herstellen.
Festigkeitsklasse C 25/30.
Beton einschließlich Schalung herstellen. Schalung
vorhalten und beseitigen.
Menge: 1,000 m3

**01.02.0030 Splitt**
*** EP-Aufgliederung gefordert
Splitt auf  besondere Anordnung des AG liefern
Körnung 2/5 mm.
Menge: 3,000 t

**01.02.0040 Dolomitsand**
*** EP-Aufgliederung gefordert
Dolomitsand auf  besondere Anordnung des AG liefern,
Körnung 0/5 mm.
Menge: 3,000 t

**01.02.0050 Vorabsiebung**
*** EP-Aufgliederung gefordert
Vorabsiebung auf  besondere Anordnung des AG liefern,
Körnung 0/32  mm.
Menge: 3,000 t

#### Abschnitt 01.03 Ausstattungsaufnahme

**01.03.0010 Verkehrsschild Groesse bis 1 m2 Schld.o.Beleuchtg S m. Rohrpf. abb. Saeub. u. stapeln Weite 10,0-15,0km Fund. beseitigen M.AG-Boden verf.**
Verkehrsschild abbauen.
Schildgroesse bis 1 m2.
Schild ohne Beleuchtung.
bis zu 3 Schildern am Rohrpfosten, mit Rohrpfosten DU max. 80 mm, abbauen.
Abgebaute Teile saeubern, zum Lagerplatz des AG transportieren, abladen und stapeln.
Mittlere Foerderweite ueber 10,0 bis 15,0 km.
Betonfundament entfernen. Abbruchgut geht in Eigentum
des AN ueber und wird beseitigt.
Durch den Abbruch entstandene Gruben mit Boden aus dem
Baustellenbereich verfuellen und verdichten.
Menge: 5,000 St

**01.03.0020 Abzweigkasten aufnehmen**
*** EP-Aufgliederung gefordert
Kabelabzweigkasten aus Stahlbetonfertigteilen
'aufnehmen und beseitigen',
als Rahmenschacht mit Abdeckung mit Lüftungsöffnung
Innenmaße ca. 60x40 cm oder 65x65 cm
und Schmutzfänger,
Menge: 1,000 St

**01.03.0030 Mast abbauen As.Mast Aus Stahl Hoehe 5 - 8 m M. Eingrabt.b.1 m Mast abladen Weg 5,00-7,50km Mat. AN verdcht.**
*** EP-Aufgliederung gefordert
Mast nach Angabe des AG abbauen.
Abbrechen des Betonfundamentes 100*100*100 cm
Aufsatzmast
aus Stahl,
Nennhoehe ueber 5 bis 12 m.
Mast mit Eingrabtiefe bis 1 m.
Mast zur Wiederverwendung bestimmt, zum Lagerplatz
des AG foerdern und abladen.
Mittl.Laenge des Foerderweges ueber 7,50 bis 10,00 km.
Durch den Abbau entstandene Grube mit geeignetem Material des AN verfuellen und verdichten. Oberen Bereich
entsprechend dem umgebenden Bereich ausbilden.
Menge: 1,000 St

#### Abschnitt 01.04 Erdarbeiten

**01.04.0010 Randstein aufnehmen und abfahren**
Randstein aufnehmen und entsorgen

Material: Beton/Naturstein/Basalt
Abmessungen B/H/L: 5-8 / 20-25 / 20-100 [cm]
Mit Fundament aus Beton oder Mörtel mit Rückenstütze
Fundamentdicke: ca. 10cm
Fundament abbrechen und Bordsteine sowie Betonabbruch zur freien Verwendung des AN abfahren.
Menge: 600,000 m

**01.04.0020 Bordstein aufnehmen und abfahren**
Bordstein aufnehmen und entsorgen

Bordsteine als Hoch- oder Tiefbord.
Material: Beton/Naturstein/Basalt
Abmessungen B/H/ L: 12-18 / 25-30 / 20-100 [cm]
Mit Fundament aus Beton oder Mörtel mit Rückenstütze
Fundamentdicke ca. 15cm
Fundament abbrechen und Bordsteine sowie Betonabbruch zur freien Verwendung des AN abfahren.
Menge: 600,000 m

**01.04.0030 Pflasterstreifen m. Unterlage aufn . Großpflaster Fugenmörtel Beton/Mörtelbett Schottertragsch. Tiefe 20 - 30 cm Mat. entfernen**
*** EP-Aufgliederung gefordert
Pflasterstreifen als Randeinfassung, Rinnen o.ä. mit
Bettung und Unterlage aufnehmen.
Die Aufbruchtiefe gilt ab OF Pflaster.
Art = Großpflaster, zwei Reihen
mit Fugenfüllung aus hydraulischen Bindemitteln.
Bettung aus Beton oder Mörtel.
Unterlage aus Schottertragschicht.
Aufbruchtiefe über 20 bis 30 cm.
Material in Eigentum des AN übernehmen, von der
Bauststelle entfernen und einer Wiederverwertung zuführen.
Menge: 500,000 m

**01.04.0040 Pflasterstreifen m. Unterlage aufn . Großpflaster Fugenmörtel Beton/Mörtelbett Schottertragsch. Tiefe 20 - 30 cm Mat. entfernen**
*** EP-Aufgliederung gefordert
Pflasterstreifen als Randeinfassung, Rinnen o.ä. mit
Bettung und Unterlage aufnehmen.
Die Aufbruchtiefe gilt ab OF Pflaster.
Art = Großpflaster, eine Reihen
mit Fugenfüllung aus hydraulischen Bindemitteln.
Bettung aus Beton oder Mörtel.
Unterlage aus Schottertragschicht.
Aufbruchtiefe über 20 bis 30 cm.
Material in Eigentum des AN übernehmen, von der Bauststelle entfernen und einer Wiederverwertung zuführen.
Menge: 100,000 m

**01.04.0050 Pflasterdecke aufnehmen ' ' Fugenmörtel Sandbettung Steine s.+überg. Aufbr. entfernen**
*** EP-Aufgliederung gefordert
Pflasterdecke aufbrechen und aufnehmen.
Aufbruch der Tragschicht einschl. Bettung wird gesondert vergütet.
Art 'Betonpflastersteine  h=bis 10 cm'
mit Fugenfüllung und Bettung aus Sand.
sämtliche Steine und übriges Aufbruchgut
in Eigentum des AN übernehmen, von der Baustelle entfernen und einer Wiederverwertung zuführen.
Menge: 100,000 m2

**01.04.0060 Platten aufnehmen und transportieren**
einschl. des Bettungsmaterials.
Platten: Abmessungen  30/30/5 und 40/40/5 [cm]
Material: Beton/Basalt
Bettung: Sand/Mörtel/Splitt

Intakten Plattenbelag säubern, auf Europaletten stapeln und zum Bauhof des AG abfahren, mittlere Transportweite 7 - 13 km.
Ein Austausch der Paletten erfolgt nicht. Kosten für die Paletten werden nicht gesondert vergütet und sind in den EP miteinzurechnen.

Bettungsmaterial zur freien Verwendung des AN abfahren. Die Aufnahme der darunter liegenden Tragschicht wird gesondert vergütet.
Menge: 100,000 m²

**01.04.0070 Platten aufnehmen und abfahren**
einschl. des Bettungsmaterials.
Platten: Abmessungen 30/30/5 sowie 40/40/5 [cm]
Material: Beton/Basalt
Bettung: Sand/Mörtel/Splitt

Defekten Plattenbelag und Bettungsmaterial zur freien Verwendung des AN abfahren und fachgerecht entsorgen. Die Aufnahme der darunter liegenden Tragschicht wird gesondert vergütet.
Menge: 100,000 m²

**01.04.0080 bituminöse Befestigung schneiden, 30 cm**
Schnitttiefe:  bis ca. 30 cm
Fugenbreite: ca.10 mm
Ausführung mit Fugenschneidegerät

Bereich: Fahrbahn
Menge: 10,000 m

**01.04.0090 Bituminöse Dicke 5 - 15 cm Mat. entfernen Abrechnung Abtrag**
*** EP-Aufgliederung gefordert
Bituminöse Befestigung aufbrechen und  aufnehmen,
Dicke der bituminösen Befestigung über 5 bis 15 cm.
Material in Eigentum des AN übernehmen und von der
Baustelle entfernen und einer Wiederverwertung zuführen.
Abgerechnet wird nach Abtragsprofilen.
Menge: 3000,000 m2

**01.04.0100 Pechh.Mat.n. Ang. Dicke 0 -20 cm ' ' Länge max. 50 cm.**
*** EP-Aufgliederung gefordert
Pechhaltige Materialien (Decke/Schottertragschicht)  nach Angabe des AG aufbrechen und aufnehmen.
Dicke der pechhaltigen Befestigung 0-20 cm.
Der AN wird Abfallerzeuger.
Das Material zu einer zugelassenen Annahmestelle transportieren; Annahmegebühr übernimmt der AN !!!
Aufbruchstücke zerkleinern, Kantenlängen max. 50 cm.
Der Transport darf nur durch eine zugelassene Fachfirma erfolgen.
Der Nachweis erfolgt über die Wiegescheine und den dokumentierten Begleitscheinen zum Nachweis der Entsorgung von Abfällen der Annahmestelle!
Abfallschlüssel nach EAK-Verordnung 170301 (Kohleteerhaltige Bitumengemische).
Der AN übernimmt weiterhin den notwendigen Verfahrensablauf (Schriftverkehr, Einholung von behördlichen Bestätigungen, Anzeigen an zuständige Behörde, usw.) bzgl. Entsorgungsnachweis gem. Nachweisverordnung.
Die notwendigen Genehmigungen sind so zeitig zu beantragen und genehmigen zu lassen, dass es zu keinerlei Verzögerungen im Bauablauf kommt.
Verwertungsklasse B/C: <1000 mg/kg PAK
Menge: 20,000 t

**01.04.0110 Asphaltaufbruch entsorgen, 170302, <1000 (Zulage)**
Asphaltaufbruch bzw.  Fräsgut fachgerecht entsorgen

einschl. Zerkleinern der Abbruchstücke in Kantenlängen unter 50cm, laden, zu einer zugelassenen Annahmestelle transportieren und dort entsorgen. Die Annahmegebühr übernimmt der AN.
Der Transport darf nur durch eine zugelassene Fachfirma erfolgen.
Abfallschlüssel Aufbruchmaterial: 170302
Verwertungsklasse B/C: >25 und <1000 mg/kg PAK
Der Nachweis erfolgt über Wiegescheine.
Als Zulage zur Aufnahme der bituminösen Befestigung.
Menge: 10,000 to

**01.04.0120 Boden lösen und abfahren, Entsorgung über AG**
Boden ', einschl. Schottertragschicht und Ziegelschuttaufschüttung,
Es ist mit Boden bzw. Baustoffen bis  RC-3 zu rechnen'
lösen und zur C.C. Aufbereitung abfahren

Schichtstärke  bis '0,8' m

Bereich:  Straße
Material:  Bauschutt gemäß EBV
Zuordnung:  RC 1-3

ausgehobener Boden ist zur

C.C. Reststoff-Aufbereitung GmbH & Co. KG
Gußstahlweg 33
58099 Hagen-Kabel

abzufahren. Die Annahme erfolgt gegen Vorlage von Wiegescheinen, die von der Bauleitung WBH ausgegeben werden. Die Transportkosten sind einzurechnen.

Die Abrechnung der Entsorgungslkosten erfolgt direkt zwischen dem WBH und der Firma C.C. Reststoff-Aufbereitung GmbH & Co. KG.

Sieht der AN eine Zwischenlagerung des Bodens vor, so hat diese fachgerecht gem. BBodSchV zu erfolgen. Eine gesonderte Vergütung erfolgt hierfür nicht.
Menge: 900,000 m3

**01.04.0130 Boden lösen und einbauen Abrechnung Abtrag**
*** EP-Aufgliederung gefordert
Boden aus Abtragsbereichen (auch wieder zu verwendenes Mineralgemisch) profilgerecht lösen, innerhalb der Baustelle fördern, in den Auftragsbereichen
profilgerecht einbauen und verdichten.

Abgerechnet wird nach Abtragsprofilen.
eine Zwischenlagerung ist einzurechnen
einschl. Planumsherstellung
Menge: 10,000 m³

**01.04.0140 Baugrubenaushub von Hand**
*** EP-Aufgliederung gefordert
Boden der Baugruben von Hand ausheben, wo Einsatz von Maschinen nicht möglich ist.
Aushubtiefe 1,00 m.
Homogenbereich A
Der Verbau ist mit einzurechnen.
Aushub seitl. lagern,  Arbeitsräume wieder verfüllen, verdrängte Massen auf Kippe des AN abfahren (zugel. Deponie).
Nur auf besondere Anordnug des AG
Als Zulage zu Aushubposition.
Menge: 10,000 m3

**01.04.0150 Planum herstellen**
Planum herstellen und verdichten.

Verdichtung mit leichtem Vibrationsgerät.
Entsprechend den Anforderungen für das Verformungsmodul gem. ZTV E-StB und ZTV SoB-StB.
Menge: 3500,000 m²

**01.04.0160 Beton abbrechen, Stahlbeton Unterbeton Stahlbeton C 20/ 25 bis C45/55 Ohne Sprengen Abbruchgut entf.**
*** EP-Aufgliederung gefordert
Beton abbrechen.
Bauteil 'Unterbeton unter Platten od. Pflaster'
Material = Stahlbeton,
Festigkeitsklasse über  C 20/ 25 bis C45/55.
Abbruch ohne Sprengen.
Abbruchgut in Eigentum des AN übernehmen und von der
Baustelle entfernen.
Menge: 50,000 m3

**01.04.0170 Entwaesserungsrohrleitung ausbauen Rohr-DN bis 250 Steinzeug ummant. Aufl.Beton 10/20 Tiefe 1,25-5 m Aush.tw.entfernen**
*** EP-Aufgliederung gefordert
Entwaesserungsrohrleitung ausbauen.
Entwaesserungsrohrleitung liegt bis zur Leitungszone
frei.
Das Ausbauen von Schaechten und Erdarbeiten werden gesondert verguetet.
Rohr-DN bis 250.
Rohr aus Steinzeug mit Betonummantelung.
Auflager aus Beton, 10 bis 20 cm dick, ausbauen.
Mittlere Ausbautiefe bis UK Rohr bzw. UK Auflager
ueber 1,25 bis 5 m.
Nicht wiederverwendbare Stoffe in Eigentum
des AN uebernehmen und von der Baustelle entfernen.
Menge: 120,000 m

**01.04.0180 Strassenablauf ausbauen Betonfertigteile Tiefe 1,25-1,75 m StrA in bef. Fl. Aushub entfernen**
*** EP-Aufgliederung gefordert
Strassenablauf einschliesslich Aufsatz vollstaendig
ausbauen.
Anschlussleitungen, die bestehen bleiben, soweit erforderlich abdichten.
Erdarbeiten werden unter der Bodenposition vergütet.
Das Ausbauen von Rohrleitungen wird gesondert verguetet.
Strassenablauf aus Betonfertigteilen,
Ausbautiefe ab OK Aufsatz ueber 1,25 bis 1,75 m.
Saemtliche Stoffe in Eigentum des AN uebernehmen und von der Baustelle entfernen.
Menge: 4,000 St

**01.04.0190 Aufsatz vom Strassenablauf ausbauen**
Aufsatz vom Strassenablauf ausbauen
Aufsatz verschiedener Bauart freilegen und ausbauen.
Brauchbare Teile säubern, zum Lagerplatz des AG transportieren und abladen.
Mittlere Transportweite bis 10 KM.
Unbrauchbare Teile gehen in das Eigentum des AN über und sind zu entsorgen (zugelassene Deponie).
Menge: 4,000 St

**01.04.0200 Strassenablauf verschließen Betonfertigteile Tiefe 1,25-1,75 m**
*** EP-Aufgliederung gefordert
Aufsatz vom Strassenablauf ausbauen und entsorgen
Anschlussleitungen, die bestehen bleiben, soweit erforderlich abdichten. Straßenablauf mit Beton C 8/10 F1 verfüllen und verdichten
Erdarbeiten werden unter der Bodenposition vergütet.
Das Ausbauen von Rohrleitungen wird gesondert verguetet.
Strassenablauf aus Betonfertigteilen,
Tiefe ab OK Aufsatz ueber 1,25 bis 1,75 m.
Saemtliche Stoffe und Aushub in Eigentum des AN uebernehmen und von der Baustelle entfernen.
Menge: 4,000 St

**01.04.0210 Schacht ausbauen Schacht n.Zeichn. Tiefe 3-4 m Aush.tw.entfern.**
*** EP-Aufgliederung gefordert
Schacht freilegen und einschliesslich Abdeckung vollstaendig ausbauen.
Erdarbeiten in Boden Homogenbereich A ausfuehren.
Aufbruch von Strassenbefestigungen wird gesondert
verguetet.
Das Ausbauen von Rohrleitungen wird gesondert verguetet.
Schacht nach Zeichnung,
Ausbautiefe ab OF Abdeckung ueber 3 bis 4 m.
Nicht wiederverwendbare Stoffe und Aushub in Eigentum
des AN uebernehmen und von der Baustelle entfernen.
Menge: 1,000 St

**01.04.0220 Baugrubenaushub von Hand (als Zulage)**
Boden der Baugruben von Hand ausheben im Bereich von Hindernissen (Kanalschächte, Kabelzugschächte, Einbauten, Rohrleitungen, etc.) und wo Einsatz von Maschinen nicht möglich ist.

Aushub seitl. lagern, Arbeitsräume wieder verfüllen, verdrängte Massen gemäß Ersatzbaustoffverordnung zur freien Verwendung des AN oder auf Kippe des AN (zugel. Deponie) abfahren.
Abrechnung erfolgt nach Aufmaß.
Als Zulage zu den Bodenaushubpositionen.
Homogenbereiche A, B und C
Menge: 50,000 m³

**01.04.0230 Schachtabdeckung aufnehmen**
*** EP-Aufgliederung gefordert
Schachtabdeckung mit Rahmen verschiedener Bauart freilegen und ausbauen.
Brauchbare Teile säubern, zum Lagerplatz des AG transportieren und abladen.
Mittlere Transportweite bis 10 KM.
Unbrauchbare Teile gehen in das Eigentum des AN über und sind zu entsorgen (zugelassene Deponie).
Menge: 6,000 St

**01.04.0240 Freilegen und Sichern von Kabeln 45° - 90° (Zulage)**
Freilegen und Sichern von Kabeln der Versorgungsträger (Zulage)

für einzelne kreuzenden Kabelleitungen (Kreuzungen > 45°)
Kabel unter Spannung.
Einschl. Abdeckung, Zwischenlagerung und Wiederverlegen der Kabelabdeckhauben bzw. Leerrohre sowie der erforderlichen Sandbettung.
Abrechnung je Leitung. Der Einheitspreis gilt dabei sowohl für ein kreuzendes Kabel, für Kabelpakete (bis zu 10 Kabel) als auch für ein Hindernis (Kabelformstein, etc.) bis zu den Abmessungen 30/30 [cm], wobei die Anzahl der Kabel im Hindernis dann unberücksichtigt bleibt.
Einschl. aller Erschwernisse bei den Erdarbeiten, ggf. Grabenverbau, Kabelverlegung und Handschachtung.

Als Zulage zum Bodenaushub.
Menge: 10,000 St

**01.04.0250 Freilegen und Sichern von Kabeln < 45° (Zulage)**
Freilegen und Sichern von Kabeln der Versorgungsträger (Zulage)

für einzelne kreuzenden Kabelleitungen (Kreuzungen < 45°)
Kabel unter Spannung.
Einschl. Abdeckung, Zwischenlagerung und Wiederverlegen der Kabelabdeckhauben bzw. Leerrohre sowie der erforderlichen Sandbettung.
Abrechnung je Leitung. Der Einheitspreis gilt dabei sowohl für ein kreuzendes Kabel, für Kabelpakete (bis zu 10 Kabel) als auch für ein Hindernis (Kabelformstein, etc.) bis zu den Abmessungen 30/30 [cm], wobei die Anzahl der Kabel im Hindernis dann unberücksichtigt bleibt.
Einschl. aller Erschwernisse bei den Erdarbeiten, ggf. Grabenverbau, Kabelverlegung und Handschachtung.

Als Zulage zum Bodenaushub.
Menge: 10,000 m

**01.04.0260 Freilegen und Sichern von Leitungen bis DN 250 45° - 90° (Zulage)**
Freilegen und Sichern von Leitungen der Versorgungsträger

für kreuzenden Gas- und Wasserleitungen bis DN 250 (Kreuzungen >45°).
Einschl. Abdeckung, Zwischenlagerung und Wiederverlegen der Abdeckhauben sowie der erforderlichen Sandbettung.
Abrechnung je Leitung. Der Einheitspreis gilt dabei für eine kreuzende Leitung.
Einschl. aller Erschwernisse bei den Erdarbeiten, ggf. Grabenverbau, Kabelverlegung und Handschachtung.

Als Zulage zum Bodenaushub.
Menge: 10,000 St

**01.04.0270 Freilegen und Sichern von Leitungen bis DN 250 < 45° (Zulage)**
Freilegen und Sichern von Leitungen der Versorgungsträger

für kreuzenden Gas- und Wasserleitungen bis DN 250 (Kreuzungen <45°).
Einschl. Abdeckung, Zwischenlagerung und Wiederverlegen der Abdeckhauben sowie der erforderlichen Sandbettung.
Abrechnung je Leitung. Der Einheitspreis gilt dabei für eine kreuzende Leitung.
Einschl. aller Erschwernisse bei den Erdarbeiten, ggf. Grabenverbau, Kabelverlegung und Handschachtung.

Als Zulage zum Bodenaushub.
Menge: 10,000 m

**01.04.0280 Geotextil verlegen**
Geotextil verlegen

gem. Herstellerangaben und dem "Merkblatt für die Anwendung von Geotextilien im Erdbau", zwischen Boden und ungebundener Tragschicht.

Geotextil
Material:  Polyprophylen,
  vernadelt und vorkomprimiert
  beidseitig thermisch verfestigt
Flächengewicht: ca. 250g/m²
Stempeldrückkraft: mind. 2,5 KN
Robustheitsklasse: GRK 4
Wasserdurchlässigkeit: 115 x 10³ m/s
Einbau mit Überlappung gem. Herstellerangaben.
Überlappungsverluste und Überstand an den Seiten für Einschlagen von ca. 0,60m sind in den Einheitspreis einzurechnen.
Abgerechnet wird die abgedeckte Fläche nach Aufmaß.
Menge: 50,000 m²

**01.04.0290 Leitungskreuzungen ( Gas-/Wasserleitungen) in Graben**
*** EP-Aufgliederung gefordert
Erschwerniszulage infolge Antreffen von Versorungsleitungen beim Bodenaushub.
Bei Antreffen von Gas-/Wasserleitungen.
Einschl.Wiederumhüllen vor der Verfüllung mit steinfreiem Boden, Auflagerdicke 10 cm +1/10 NW, mind. 15 cm.
einschl. der erforderlichen Handschachtung in der Leitungszone
Menge: 50,000 St

**01.04.0300 Leitungskreuzungen (Kabel) in Graben**
*** EP-Aufgliederung gefordert
Erschwerniszulage infolge Antreffen von Versorungsleitungen beim Bodenaushub.
Bei Antreffen von Kabeln oder Kabelpaketen
Einschl. Abdecken, zwischenlagern und Wiederverlegen der Kabelabdeckhauben bzw.Leerrohre sowie der erforderlichen Sandbettung. Sandbettung ggfls. ersetzen.
einschl. der erforderlichen Handschachtung in der Leitungszone
Kabel oder Lehrrohrbündel von bis zu 5 Stück werden als 1 Stück abgerechnet
Menge: 100,000 St

**01.04.0310 Kabel sichern T bis 1,25 m**
*** EP-Aufgliederung gefordert
Kabel
in Schutzrohren verlegt,
unter Spannung, sichern.
Leitungspakete von bis zu 10 Rohren bzw. Kabeln werden als eine Länge abgerechnet
Tiefe der Leitungsachse unter Gelände bis 1,25 m.
Einschl. Abdecken, zwischenlagern und Wiederverlegen der Kabelabdeckhauben bzw.Leerrohre sowie der erforderlichen Sandbettung. Sandbettung ggfls. ersetzen.
einschl. der erforderlichen Handschachtung in der Leitungszone
Menge: 1000,000 m

#### Abschnitt 01.05 Entwässerungsarbeiten

**01.05.0010 Aushub für HA-. und Sika.-Anschlußleitungen, Tiefe 1,75-4 m Breite 0,8-1,20 m Mit Verbau Aush.o.LZ verd. Aushub entfernen Abr.Lufts.Verkl.**
*** EP-Aufgliederung gefordert
Boden für Leitungsgraben einschließlich Schachtbaugruben ausheben.
Homogenbereich B/C
Grabentiefe über 1,75 bis 4 m,
Breite der Grabensohle über 0,8 bis 1,20 m.
Verbau entsprechend statischen und konstruktiven Er-
fordernissen herstellen, vorhalten und von der Baustelle entfernen.
Aushub zur Wiederverwendung seitlich lagern, nach Verlegen der Leitung in Graben oberhalb der Leitungszone
einbauen und verdichten.
Zum Verfüllen nicht verwendeten Aushub wird Eigentum des
AN und ist zu beseitigen (zugelassene Kippe des AN).
Abgerechnet wird bis zur Luftseite der Verkleidung des
Verbaues.
Menge: 150,000 m3

**01.05.0020 Boden für Leitungszone einbauen**
*** EP-Aufgliederung gefordert
Boden für Leitungszone einbauen
in Baugruben mit Verbau,
für Einbettung von Rohrleitungen, DN '150',
profilgerecht,
mit vom AN zu liefernden Stoffen, Stoff 'nicht bindiger
sandreicher Boden, Größtkorn 20 mm',
verdichten, Verdichtungsgrad DPr mind. 95 %.
Einbauhöhe in m '0,3 über Rohrscheitel'.
Die Einbaumengen pro lfd. m betragen für DN 150
betragen 0,442 m³/m
Die eingebauten Mengen sind durch Lieferscheine
nachzuweisen.
Die Unschädlichkeit hinsichtlich Grundwasser ist
nachzuweisen.
Grabenbreite b= 0,8m
Menge: 50,000 m

**01.05.0030 Anschlüsse an vorhandene Kanäle, Beton mit Bohrung**
*** EP-Aufgliederung gefordert
Fabekun Sattelstück ( o. glw.) DN 150, 90 Grad mit
angeformter Steckmuffe zum Anschluss von PVC KG Rohren
DN 150 oder Steinzeugrohren DN 150 an Betonrohre nach
DIN 4032-
DIN 4035 einschließlich aller Materialien frei
Baustelle liefern und einbauen.

In den Einheitspreis ist der fachgerechte Anschluß
mittels Kernbohrgerät ( Bohrung DN 200 ) am Hauptkanal
einzurechnen.

Die Verarbeitungsvorschriften des Herstellers sind zu
beachten.
Einschl. 0,5 m³ Betonummantellung pro Anschluß
vorh. Anlage ist in Betrieb
Menge: 16,000 St

**01.05.0040 Kunststoffrohrleitung herstellen Rohr-DN 150 PP-Rohr, Steckmuffe Aufl. Beton C 12/ 15 Tiefe 1,25 - 5 m Ueberdeckg. 1-4 m**
*** EP-Aufgliederung gefordert
Entwaesserungsleitung aus Kunststoffrohren nach statischen und konstruktiven Erfordernissen .

Die Verbindung des Rohrsystems erfolgt mittels einer
Steckmuffe mit werkseitig vormontiertem Dichtring.

Auflager nach DIN 4033 wie ausgeschrieben.
Verlegetiefe (bis Fliessohle) ueber 1,25 bis 5 m,
Ueberdeckungshoehe ueber 1 bis 4 m.
In offener Baugrube mit Verbau.
  Abwasserrohre und Formstücke aus
Polypropylen mit
  mineralischen Additiven (PP-M) und
werksseitig eingelegter
  patentierter Lippendichtung.

  Mit allgemein bauaufsichtlicher Zulassung
des DIBt, Berlin
  Nr.: Z-42.1.282/283. Die Rohrleitungen
sind unter Beachtung der
  DIN EN 1610 und der
Herstellerverlegeanleitung zu verlegen.

  Fabrikat: KG 2000
  Liefernachweis:
  Rohre mit Muffe
DN 150,Baulänge 500 mm ,1000mm, 2000mm oder 5000 mm
liefern und verlegen
Einschließlich Paßstückanfertigung.
Anschluss an Schacht sowie Formstuecke werden gesondert
verguetet.
Menge: 100,000 m

**01.05.0050 Kunststoffrohrleitung herstellen Rohr-DN 200 PP-Rohr, Steckmuffe Aufl. Beton C 12/ 15 Tiefe 1,25 - 5 m Ueberdeckg. 1-4 m**
*** EP-Aufgliederung gefordert
Entwaesserungsleitung aus Kunststoffrohren nach statischen und konstruktiven Erfordernissen .

Die Verbindung des Rohrsystems erfolgt mittels einer
Steckmuffe mit werkseitig vormontiertem Dichtring.

Auflager nach DIN 4033 wie ausgeschrieben.
Verlegetiefe (bis Fliessohle) ueber 1,25 bis 5 m,
Ueberdeckungshoehe ueber 1 bis 4 m.
In offener Baugrube mit Verbau.
  Abwasserrohre und Formstücke aus
Polypropylen mit
  mineralischen Additiven (PP-M) und
werksseitig eingelegter
  patentierter Lippendichtung.

  Mit allgemein bauaufsichtlicher Zulassung
des DIBt, Berlin
  Nr.: Z-42.1.282/283. Die Rohrleitungen
sind unter Beachtung der
  DIN EN 1610 und der
Herstellerverlegeanleitung zu verlegen.

  Fabrikat: KG 2000
  Rohre mit Muffe
DN 200, Baulänge 500 mm ,1000mm, 2000mm oder 5000 mm
liefern und verlegen
Einschließlich Paßstückanfertigung.
Anschluss an Schacht sowie Formstuecke werden gesondert
verguetet.
Menge: 5,000 m

**01.05.0060 Formstueck einbauen Bogen DN 150 KG 2000 Rohr-DN 150 (Zulage)**
*** EP-Aufgliederung gefordert
Abwasserrohre und Formstücke aus
Polypropylen mit
  mineralischen Additiven (PP-M) und
werksseitig eingelegter
  patentierter Lippendichtung.

  Mit allgemein bauaufsichtlicher Zulassung
des DIBt, Berlin
  Nr.: Z-42.1.282/283. Die Rohrleitungen
sind unter Beachtung der
  DIN EN 1610 und der
Herstellerverlegeanleitung zu verlegen.

  Fabrikat: KG 2000
  Formstueck in Rohrleitung einbauen.
Verguetet wird der Mehraufwand fuer den Einbau des
Formstueckes gegenueber der durchgemessenen Rohrleitung.
Formstueck = Bogen DN 150,

Als Zulage zur durchgehenden Leitung
Menge: 150,000 St

**01.05.0070 Formstueck einbauen Bogen DN 200 KG 2000 Rohr-DN 150 (Zulage)**
*** EP-Aufgliederung gefordert
Abwasserrohre und Formstücke aus
Polypropylen mit
  mineralischen Additiven (PP-M) und
werksseitig eingelegter
  patentierter Lippendichtung.

  Mit allgemein bauaufsichtlicher Zulassung
des DIBt, Berlin
  Nr.: Z-42.1.282/283. Die Rohrleitungen
sind unter Beachtung der
  DIN EN 1610 und der
Herstellerverlegeanleitung zu verlegen.

  Fabrikat: KG 2000
  Formstueck in Rohrleitung einbauen.
Verguetet wird der Mehraufwand fuer den Einbau des
Formstueckes gegenueber der durchgemessenen Rohrleitung.
Formstueck = Bogen DN 200,

Als Zulage zur durchgehenden Leitung
Menge: 5,000 St

**01.05.0080 Formstueck einbauen Abzweig DN 150 KG 2000 Rohr-DN 150 (Zulage)**
*** EP-Aufgliederung gefordert
Abwasserrohre und
Formstücke aus Polypropylen mit
  mineralischen Additiven (PP-M) und
werksseitig eingelegter
  patentierter Lippendichtung.

  Mit allgemein bauaufsichtlicher Zulassung
des DIBt, Berlin
  Nr.: Z-42.1.282/283. Die Rohrleitungen
sind unter Beachtung der
  DIN EN 1610 und der
Herstellerverlegeanleitung zu verlegen.

  Fabrikat: KG 2000
  Formstueck in Rohrleitung einbauen.
Verguetet wird der Mehraufwand fuer den Einbau des
Formstueckes gegenueber der durchgemessenen Rohrleitung.
Formstueck = Abzweig, Anschlussrohr DN 150,
Durchgangsrohr DN 150 bzw. DN 200.
Als Zulage zur durchgehenden Leitung
Menge: 5,000 St

**01.05.0090 Formstueck einbauen Übergangsstück DN 150 KG 2000 Rohr-DN 150 (Zulage)**
*** EP-Aufgliederung gefordert
Abwasserrohre und Formstücke aus
Polypropylen mit
  mineralischen Additiven (PP-M) und
werksseitig eingelegter
  patentierter Lippendichtung.

  Mit allgemein bauaufsichtlicher Zulassung
des DIBt, Berlin
  Nr.: Z-42.1.282/283. Die Rohrleitungen
sind unter Beachtung der
  DIN EN 1610 und der
Herstellerverlegeanleitung zu verlegen.

  Fabrikat: KG 2000
  Formstueck in Rohrleitung einbauen.
Verguetet wird der Mehraufwand fuer den Einbau des
Formstueckes gegenueber der durchgemessenen Rohrleitung.
Formstueck = Übergansstück DN150 Steinzeug / DN 150 KG 2000
Durchgangsrohr DN 150.
Als Zulage zur durchgehenden Leitung
Menge: 20,000 St

**01.05.0100 Rohrgrabensohlbefestigung herstellen**
Material für Rohrgrabesohlbefestigung liefern, fachgerecht einbauen und verdichten.
Unterhalb der Leitungszone der Straßenablaufleitung.
Material: Natursteingemisch 0/45
Verdichtung: Dpr= mind. 97%
Einbaustärke: ca. 20cm

Die eingebauten Massen sind über Wiegekarten nachzuweisen. Bei Abrechnung über Kubatur ist ein Umrechnungsfaktor von 2,25 to/m³ zu Grunde zu legen.
Nur auf gesonderte Anordnung durch den AG.
Menge: 82,000 to

**01.05.0110 Material für Leitungszonen liefern**
Material für die Leitungszone liefern

Boden mit Größtkorn < 20mm
Dpr = mind. 97%
Einbaumenge: ca. 0,652 m³/lfdm
Die eingebaute Menge ist durch Lieferscheine nachzuweisen. Für das Material ist vorab die Unschädlichkeit hinsichtlich des Grundwassers nachzuweisen.
Bei der Abrechnung ist ein Abrechnungsfaktor von 1,9 to/m³ zu Grunde zu legen.
Menge: 50,000 m

**01.05.0120 Beton für Rohrleitungen und SK**
*** EP-Aufgliederung gefordert
Rohrleitungen auf Betonsohle verlegen bzw. mit Beton ummanteln lt. DIN 4033. Beton im Konsistensbereich K1.
In offener Baugrube mit Verbau.
Betongüte  C 12/15
Betonvollummantelung - Einzelgraben, lt. DIN 4033 Bild 7
Menge: 10,000 m³

**01.05.0130 Straßenablauf liefern und einbauen (Combipoint PP)30/50**
*** EP-Aufgliederung gefordert
Straßenablauf analog DIN 4052 aus Kunststofffertigteilen lastentkoppelt, teleskopier- und drehbar, mit horizontalen und vertikalen Versteifungs- und Verankerungsrippen, durch integrierte verschiebesichere EPDM-Lippendichtung wasserdicht bis 0,5bar analog DIN 4030. Oberteile kompatibel zu Aufsatz Combipoint PP mit umlaufender Tropfkante aus Gusseisen sowie EPS-Combischalungshilfe für die Ausbildung des Betonauflagers des Aufsatzes und Einlegen in Aufsatzrahmen gegen Schmutzeintrag in der Bauphase. Ablauf bestehen aus:

Combipoint PP Boden 2a, rund, drehbar, ohne Stutzen für Ausführung Nasschlamm, Gewicht: 2,5 kg, Bauhöhe: 35cm,.Werkstoff Polypropylen

Combipoint PP Konus 11 mit EPDM-Dichtung, zulässige Abwinklung zum Unterteil bis 10%, Gewicht: 2,6 kg, Bauhöhe: 35cm,.Einsteckmaß 270 +/-30mm, Werkstoff Polypropylen,

Combipoint PP Ober- / Zwischenteil 5b/6a, zulässige Abwinklung zum Unterteil bis 10%, Gewicht: 2,6 kg, Bauhöhe: 35cm,.Einsteckmaß 270 +/- 30mm, Werkstoff Polypropylen,

Combipoint PP Ober- / Zwischenteil 3 mit Ablaufstutzen DN/OD 160, zulässige Abwinklung zum Unterteil bis 10%, Gewicht: 2,8 kg, Bauhöhe: 35cm, Einsteckmaß 280 +/- 10mm, Werkstoff Polypropylen, Artikelnummer 89014

liefern und entsprechend der Einbau- und Bedienungsanleitung des Herstellers einbauen

System Aco oder gleichwertig
Menge: 16,000 St

**01.05.0140 Aufsatz liefern und einbauen (Combipoint PP )30/50 PF C250 Multitop**
*** EP-Aufgliederung gefordert
Aufsatz Combipoint PP 300 x 500 Pultform Klasse C250*  entsprechend DIN EN 124 und E DIN 1229 mit umlaufender Tropfkante aus Gusseisen zur Aussteifung des Ablaufkörpers, nur in Kombination mit Ablaufkörper Combipoint PP, Rahmenaußenmaße 300 x 524 mit multifunktionalem Doppelscharnier, mit Vorformung für Bauzeitentwässerung, mit 4 schraublosen verkehrssicheren Arretierungen aus Kunststoff, Bauhöhe 100mm, Rahmen aus Gusseisen mit Eimerauflage mit PEWEPREN-Einlage Rost aus Gusseisen zweiseitig ca. 110 Grad aufklappbar sowie komplett herausnehmbar Schlitzweite 24 mm Einlaufquerschnitt 667 cm² Gewicht 35,5 kg*
Kl. C 250
System ACO oder gleichwertig
Menge: 16,000 St

*Hinweis: Einbauhinweise PE Straßenablauf*
*************************************************************************
Der Untergrund des Straßenablaufs muss aus einer mindestens 10 cm starken Beton-Sauberkeitsschicht bestehen. Dabei ist der Straßenablauf vollständig in Beton zu betten. Die seitliche Verfüllung des Straßenablaufs ist mit geeignetem Auffüllmaterial (nichtbindige oder schwachbindige Böden nach DIN 18196, z.B.Kies-Sand-Gemisch, Rundkornmaterial Korngröße 0 bis 32 mm oder gebrochenes Material Korngröße 0 bis 16 mm) herzustellen. Falls erforderlich, kann der Straßenablauf mittels einer für die Holzbearbeitung geeigneten Säge gekürzt werden. Die am Bauteilrand befindlichen Rippen müssen sorgfältig im Frostschutzmaterial (große Steine entfernen) vollständig eingebettet werden.
*************************************************************************

**01.05.0150 Schachtabdeckung des AG aufnehmen und auf neue Höhe setzen**
Vorh. Schachtabdeckung des AG, rund, mit lichter Weite bis
DU 625 mm,
lösen, aufnehmen, zunaechst provisorisch auflegen und entsrechend Bauablauf Zug um Zug mit Ausgleichringen bis auf planmaessige Hoehe setzen.
Fuge zwischen Fertigteilen mit Moertel MG III nach
DIN 1053 fuellen. Fuellung glattstreichen.
Die Erschwernis beim Fräsen bzw. das Nachstemmen der Decke von Hand für diese Bereiche ist einzukalkulieren.
Menge: 4,000 St

**01.05.0160 Schachtabdeckung D 400, selbstnivellierend**
*** EP-Aufgliederung gefordert
Selbstnivelierende Schachtabdeckung Kl. D (400 KN) mit Rahmen und Schmutzfänger liefern und profilgerecht in jeder Asphaltschicht versetzen. Vor Einbau ist der Schacht mit einer temporären Blechabdeckung zu schützen.

Deckel und Rahmen
gemäß DIN EN 124/ DIN 1229
dämpfende Einlage im Deckel
mit Lüftungsöffnungen
Kennmaß 610

Rahmen
einwalzbar
rund aus Gusseisen gemäß DIN 19584-1
mit integrierter Aufnahmebuchse für Einsteighilfe

Deckel
aus Gusseisen und Beton gemäß DIN 19584-2

Hersteller  : Meierguss
System  : MEILEVEL-A/ MEISTEP
  incl. Beton-Führungsring
Art.-Nr.  : 11 42 51

oder gleichwertig
'....................................................'

Schmutzfänger
aus verzinktem Stahlblech mit Kreuzstange gem. DIN 1221-F

Schachtabdeckung mit Beton-Führungsring auf Betonkonus oder verschiebesicheren Ausgleichsring in Mörtel (MG III) im Zuge der Baumaßnahme auf die endgültige Höhe versetzen.

Achtung: Die Aufnahmebuchse für die Einsteighilfe muss über dem Steigeisengang ausgerichtet werden !
Menge: 1,000 St

**01.05.0170 Schachtabdeckung DN400**
*** EP-Aufgliederung gefordert
Schachtabdeckung Klasse D 400 DIN EN 124/DIN 1229,
sowie DIN 19572 und den UVV-Vorschriften

Hersteller/Typ 'MEIERGUSS, System MEISTEP, Artikel- Nr.
104371' oder gleichwertiger Art,
'....................................................'
Abdeckung rund, aus Gusseisen mit Beton mit dämfender
Einlage und Ventilation, mit integrierter
Aufnahmebuchse für eine Einsteighilfe, einschließlich
Schmutzfänger höhengerecht in Mörtel MG III setzen.

Einbau entsprechend Herstelleranleitung. Mit
werkseitiger Füllung.

Achtung: Die Aufnahmebuchse für die Einsteighilfen muss
über dem Steigeisengang ausgerichtet werden !
Menge: 1,000 St

#### Abschnitt 01.06 Tragschichten

*Hinweis: Ungebundene Frostschutzschicht*
*************************************************************************
Ungebundene Frostschutzschicht

Vorbemerkung:
Die Herstellung der Frostschutzschicht setzt voraus, dass die Unterlage (Untergrund bzw. Unterbau) geeignet ist: insbesondere standfest, tragfähig, profilgerecht, wasserdurchlässig (bzw. mit Entwässerung nach RAS-Ew) und eben. Dies gilt als erfüllt, wenn die Unterlage der ZTV E-StB entspricht und auf der Oberfläche EV2 == 45 MN/m² ist.

Die Frostschutzschicht muss dauerhaft ausreichend wasserdurchlässig sein.
Durchlässigkeitsbeiwert kf ca. 10^-5
Belastungsklasse ......1,0....., RStO 12, Tafel 1
Baustoffgemisch ......0/45........ Mm aus frostunempfindlichem Material (TL SoB-StB, Abschn. 2.2.)
Anforderungen an das Baustoffgemisch mit den Kategorien: UF5, LFNR, OC90, gemäß TL SoB-StB und ZTV SoB-StB.
Schichtdicke ......bis 32..... cm, RStO 12, Tafel 1, abhängig von der Mindestdicke für frostsicheren Straßenaufbau.
Nach ZTV SoB-StB müssen die oberen 20 cm der Frostschutzschicht der Korngrößenverteilung den TL SoB-StB, Tab. 4, entsprechen.
Mindestanforderung an den Verdichtungsgrad DPr  ....103.........% gemäß ZTV SoB-StB.
Verformungsmodul EV2  .......120.......... MN/m²
Verhältniswert der Verformungsmoduln EV2/EV1 darf nicht größer als ..2,2....... sein, gemäß ZTV SoB-StB.
Erstellung der Frostschutzschicht erfolgt unter Beachtung der DIN 18 315 und ZTV SoB-StB.
Profilgerechte Lage: nicht mehr als ± 2 cm von der Sollhöhe gemäß ZTV SoB-StB.
************************************************************************

*Hinweis: Obere ungebundene Tragschicht*
*************************************************************************
Obere ungebundene Tragschicht

Vorbemerkung:
Die Herstellung der Tragschicht setzt voraus, dass die Unterlage (z.B. Frostschutzschicht) geeignet ist. Dies gilt als erfüllt, wenn die Frostschutzschicht den Vorgaben der Pos.  entspricht.

Die Tragschicht muss dauerhaft ausreichend wasserdurchlässig sein.
Durchlässigkeitsbeiwert kf ca. 10^-5
Belastungsklasse ....1,0........, RStO 12, Tafel 1
Baustoffgemisch .....0/45......... Mm
Anforderungen an das Baustoffgemisch nach TL SoB-StB, Abschn. 2.3, mit den Kategorien UF5, LFNR, OC90, Anforderungen an die Korngrößenverteilung, Tabelle 8 der TL SoB-StB sowie der ZTV SoB-StB.
Ungleichförmigkeitszahl U = D60/D10  13
Schichtdicke  ......15......... cm, gemäß RStO 12, Tafel 1
Mindestanforderung an den Verdichtungsgrad Dpr == 103%
Verformungsmodul: EV2 .......150......... MN/m²
Verhältniswert der Verformungsmoduln EV2/EV1  2,2, gemäß ZTV SoB-StB.
Erstellung der Tragschicht erfolgt unter Beachtung der
DIN 18 315 und der ZTV SoB-StB.
Die Oberfläche der Tragschicht darf von der Sollhöhe nicht mehr als ± 2,0 cm abweichen.

Unebenheiten der Oberfläche der Tragschicht innerhalb einer
4 m langen Messstrecke dürfen nicht größer als 2 cm sein.
**********************************************************************

**01.06.0010 Schottertragschicht herstellen, 15cm**
Schotter- und Frostschutzschicht herstellen

Planum herstellen und verdichten. Verdichtung mit leichtem Vibrationsgerät.
Verformungsmodul Ev2 = mind. 45 MN/m²
Frostschutz- und Schottertragschichtmaterial anliefern, gem. ZTV Sob-StB, fachgerecht einbauen und verdichten.
Einbaustärke gesamt: 15cm
Einbaustärke Frostschutzschicht und Sauberkeitsschicht:  15cm,0/45
Einbau in der Fahrbahn und im Gehweg

Material:  güteüberwachtes Baustoffgemisch/Mineralgemisch
  kornabgestuft und frostsicher
Körnung: 0/45
Durchlässigkeitsbeiwert kf = 10^-5
Verdichtungsgrad DPr = mind. 103%
Verformungsmodul OK Schottertragschicht Ev2 = 120 MN/m²
Abrechnung nach Aufmaß und Lieferscheine bzw. Wiegekarten. Es ist mit einem Umrechnungsfaktor von 2,25 to/m³ zu rechnen.
Menge: 650,000 t

**01.06.0020 Frostschutzschicht herstellen, Transport und Einbau, 32cm**
Frostschutzschicht gem. ZTV Sob-StB, fachgerecht einbauen und verdichten.
In Verkehrsflächen der Belastungsklassen Bk1,0.
Verformungsmodul Ev2 auf der Oberfläche mindestens 120 MN/m²

.
Einbaudicke nach Unterlagen des AG.
Abgerechnet wird nach Auftragsprofilen.

Material  : Güteüberwachtes RC I 0/45 - 0/56 mm
Verdichtung  : DPR  97 %
Umrechnungsfak.  : 1 m³ = 1,90 t

Einbaustärke  : 720 kg/m² = 32 cm

Einbau in der Fahrbahn

Bei Schichtdicken > 20cm ist lagenweise einzubauen.

Das Frostschutzmaterial wird bei der Firma

C.C. Reststoff-Aufbereitung GmbH & Co. KG
Gußstahlweg 33
58099 Hagen-Kabel

bevorratet und ist dort abzuholen.

Verdrängter Boden ist zur

C.C. Reststoff-Aufbereitung GmbH & Co. KG

abzufahren.

Die Annahme und Ausgabe erfolgt gegen Vorlage von Wiegescheinen, die von der Bauleitung WBH ausgegeben werden.
Der Transport und der Einbau wird nach örtlichem Aufmaß im Abgleich mit den bei dem WBH vorliegenden Wiegekarten abgerechnet.

Die Abrechnung der Materialkosten erfolgt direkt zwischen dem WBH und der Firma C.C. Reststoff-Aufbereitung GmbH & Co. KG.
Menge: 1300,000 t

**01.06.0030 Frostschutzschicht herstellen, Transport und Einbau, 12cm**
Güteüberwachtes Recyclingmaterial als Frostschutzschicht entsprechend den Anforderungen der ZTVT-StB liefern, einbauen und verdichten.

Material  : RC I 0/45 - 0/56 mm
Verdichtung  : DPR  97 %
Umrechnungsfak.  : 1 m³ = 1,90 t

Einbaustärke  : 228 kg/m² = 12 cm

Einbau in der Fahrbahn

Bei Schichtdicken > 20cm ist lagenweise einzubauen.

Das Frostschutzmaterial wird bei der Firma

C.C. Reststoff-Aufbereitung GmbH & Co. KG
Gußstahlweg 33
58099 Hagen-Kabel

bevorratet und ist dort abzuholen.

Verdrängter Boden ist zur

C.C. Reststoff-Aufbereitung GmbH & Co. KG

abzufahren.

Die Annahme und Ausgabe erfolgt gegen Vorlage von Wiegescheinen, die von der Bauleitung WBH ausgegeben werden.
Der Transport und der Einbau wird nach örtlichem Aufmaß im Abgleich mit den bei dem WBH vorliegenden Wiegekarten abgerechnet.

Die Abrechnung der Materialkosten erfolgt direkt zwischen dem WBH und der Firma C.C. Reststoff-Aufbereitung GmbH & Co. KG.
Menge: 350,000 t

*Hinweis: Asphalt*
******************************************************************************************************
Für den Einbau von Asphalt sind folgende Regelwerke anzuwenden und als Vertragsgrundlage aufzunehmen:

TL Asphalt-StB
TL Bitumen-StB
TL BE-StB
TL Fug -StB
TL Gestein-StB
TP Asphalt-StB
TP Fug-StB
TP Gestein-StB
TP D-StB
TP Griff StB (SKM + SRT)
TP Eben ZTV Fug-StB
ZTV Asphalt-StB

Es gelten jeweils die aktuellen Ausgaben.
*******************************************************************************************************

**01.06.0040 Asphalttragsch. AC 22 TN herst. Dicke 14 cm *50/70***
*** EP-Aufgliederung gefordert
Asphalttragschicht aus Asphalttragschichtmischgut
AC 22 TN herstellen.
Einbau in Verkehrsflächen der Belastungsklasse 1.0.

Einbaudicke 14,0 cm
Mischgut: AC 22 TN
Bindemittel = 50/70 bzw. 50/80 VL.
Asphaltmischgut 'Asphaltgranulat nur nach Abstimmung mit dem AG und ohne andere Recyclingbaustoffe..'
Verdichtungsgrad >= 97%

Einbau in einer Lage in halbseitiger Bauweise
Menge: 1800,000 m2

**01.06.0050 Asphalttragsch. AC 22 TN herst. BK 1,0* *50/70* Hand bzw. Baggereinbau, kleine Flächen**
*** EP-Aufgliederung gefordert
Asphalttragschicht aus Asphalttragschichtmischgut
AC 22 TN herstellen.

Einbaudicke 14,0 cm
Mischgut: AC 22 TN
Bindemittel = 50/70 bzw. 50/80 VL
Asphaltmischgut 'Asphaltgranulat nur nach Abstimmung mit dem AG und ohne andere Recyclingbaustoffe..'
Verdichtungsgrad >= 97%
Einbau in Verkehrsflächen der Belastungsklasse 1.0.
lagenweiser Einbau bis zu einer Gesamtstärke von 30 cm

Hand bzw. Baggereinbau, kleine Flächen, z.B. Verfüllung Kopflöcher SK-Tausch, Verfüllung / Rückbau alter Inseln usw.
Menge: 100,000 m2

**01.06.0060 Asphalttragschic- Schadstellen Mischg. C Bitumen 50/70 Asphaltgr. zul.**
*** EP-Aufgliederung gefordert
Asphaltragschicht liefern, einbauen und verdichten.
Einbau in Schadstellen und/oder zum Profilausgleich und zum Angleichen bei Anschlüssen und Übergängen.

Mischgut AC 22 TN
Bindemittel = B 50/70 bzw. 50/ 80 VL

Asphaltmischgut 'Asphaltgranulat nur nach Abstimmung mit dem AG und ohne andere Recyclingbaustoffe..'
Menge: 100,000 t

#### Abschnitt 01.07 Fahrbahndecke

**01.07.0010 Oberfl.reinigen Tragschicht bit.**
*** EP-Aufgliederung gefordert
StL-Nr. 8908008504000302
Oberfläche reinigen
von Tragschichten mit bituminösen Bindemitteln,
Ausführung mit kombinierten Saug-/Kehrmaschinen.
Anfallendes Material beseitigen.
Menge: 1800,000 m2

**01.07.0020 Bituminöse Befestigung anspritzen, Bk 1**
*** EP-Aufgliederung gefordert
Bitumenhaltiges Bindemittel aufsprühen

zur Herstellung des Schichtenverbundes.
Einbaumenge: ca. 0,30 kg/m²
Bitumenemulsion C40B5-S gem. TL BE-StB und DIN EN 13808.
Fläche ggf. vorher von Verunreinigungen reinigen.
Menge: 1800,000 m2

**01.07.0030 Fugen in bit Belag schneiden 40 mm**
*** EP-Aufgliederung gefordert
Bituminöse Befestigung trennen / schneiden.
Anfallendes Material in Eigentum des AN übernehmen und
von der Baustelle entfernen.
Deckschicht und bituminöse Unterlage geradlinig
schneiden.
Fugentiefe ca. 30 - 40 mm .
Menge: 600,000 m

**01.07.0035 Anschluss als Fuge mit Fugenmasse herstellen**
Anschluss als Fuge mit Fugenmasse herstellen
An bestehende Asphaltschicht oder Einbauten
Längs- und Querfuge
In der Asphaltdeckschicht ausbilden
Fugenspalttiefe = 30 bis 35mm
Fugenspaltbreite = 15 bis 20mm
Mit heiss verabeitbarer Fugenmasse, Typ N 2, einschließlich zugehörigem und zuvor aufgetragenem Voranstrich
Menge: 600,000 m

**01.07.0040 Anschlüsse m. Dichtungsband herst. VerschRandanschl. Schichtd. 4,0 cm Breite 10 mm**
*** EP-Aufgliederung gefordert
Anschlüsse an bestehende Decke oder Bauteil in der
Dicke der Asphaltdeckschicht mit schmelzbarem Bitumen-
Dichtungsband herstellen.
Vor dem Einbau der Deckschicht vorhandene Wandung säubern, soweit erforderlich trocknen und mit Voranstrich
versehen.
Nach dem Trocknen des Voranstriches, Dichtungsband an
der zu verklebenden Seite leicht anschmelzen und an die
Wandung gleichmäßig anpressen.
Die Herstellerangaben werden eingehalten.
Randanschluß vor Borden, Übergängen, Regenabläufen
u.ä.
Dicke der Deckschicht 4,0 cm.
Breite des Dichtungsbandes 10 mm.
Menge: 50,000 m

**01.07.0050 Rückschnitt der zuerst eingebauten Asphaltschicht**
Rückschnitt der Asphalttragschichten in Längsrichtung der zuerst eingebauten Fahrbahnseite durch Schneiden oder Fräsen

Die Entsorgung des aufgenommen Materials ist in den Einheitspreis miteinzukalkulieren.
Menge: 300,000 m

**01.07.0060 Nahtausbildung in bit.Schicht**
*** EP-Aufgliederung gefordert
Es handelt sich um die Nahtausbildung neu an neu.
Naht in Asphalttragschicht ausbilden
Nahtflanke säubern und trocknen
Dicke der Asphalttragschicht = 14 cm.
Die Nahtflanke ist mit einer heiß oder kalt
verarbeitbaren,geeigneten, bitumenhaltigen Masse, von
Hand oder maschinell, vollflächig in einer Menge von mindestens 50g je Zentimeter Schichtdicke und je laufendem Meter Trennfläche aufzubringen.
Die Naht ist entsprechend dem Merkblatt für
Schichtenverbund,Nähte,Anschlüsse und Randausbildung
von Verkehrsflächen aus Asphalt (MSNAR) "
bzw.entsprechend der ZTV Fug Stb 15 herzustellen.
Menge: 300,000 m

**01.07.0070 Erschwernis durch vorh. Einbauten beim Einbau der Asphalttragschicht**
*** EP-Aufgliederung gefordert
Erschwernis durch vorh. Einbauten beim Einbau der Asphalttragschicht
Hier: Schachtabdeckungen
Menge: 6,000 St

**01.07.0080 Erschwernis durch vorh. Einbauten beim Einbau der Ashalttragschicht**
*** EP-Aufgliederung gefordert
Erschwernis durch vorh. Einbauten beim  Einbau der Asphalttragschicht
Hier: Hydranten bzw. Schieberkappen
Menge: 38,000 St

**01.07.0090 Abstreumaterial aufbringen E-Splitt 1/3 Gestein wie Decke Menge = 1,0 kg/m2 Fläche m. abstr.**
*** EP-Aufgliederung gefordert
Abstumpfungsmaßnahme zur Erhöhung der Anfangsgriffigkeit durch gleichmäßiges Aufbringen und Einwalzen von Abstreukörnung durchführen.
Nicht gebundene Abstreukörnung aufnehmen und der Verwertung nach Wahl des AN zuführen
Menge: 1800,000 m2

**01.07.0100 Asphaltbeton liefern und einbauen, AC 11 DN**
*** EP-Aufgliederung gefordert
Asphaltdeckschicht AC 11 DN liefern und maschinell einbauen und verdichten

Belastungsklasse der Straße: Bk 1,0
Einbaudicke: 4 cm
Bindemittel: 50/70 bzw. 50/80 VL
Gesteinskörnung: C90/1

auf voller Fahrbahnbreite einbauen (6m)
Menge: 1800,000 m2

**01.07.0110 Erschwernis durch vorh. Einbauten beim Einbau der Asphaltdeckschicht**
*** EP-Aufgliederung gefordert
Erschwernis durch vorh. Einbauten beim Einbau der Asphaltdeckschicht
Hier: Schachtabdeckungen
Menge: 6,000 St

**01.07.0120 Erschwernis durch vorh. Einbauten beim Einbau der Asphaltdeckschicht**
*** EP-Aufgliederung gefordert
Erschwernis durch vorh. Einbauten beim  Einbau der Asphaltdeckschicht
Hier: Hydranten bzw. Schieberkappen
Menge: 38,000 St

#### Abschnitt 01.08 Randanlagen

*Hinweis: Bordsteine*
*************************************************************************
Querungsstein-System

Querungsstein-System aus Beton gem. DIN EN 1338 DI, passend zu Hochbord- und Rundbordsteinen nach DIN EN 1340 und DIN 483, entsprechend den Anforderungen der FGSV, Hinweise für barrierefreie Verkehrsanlagen, Ausgabe 2011 und der DIN 32984, Bodenindikatoren im öffentlichen Raum, Ausgabe 10/2011 für Querungsstellen im Straßenraum.

*****************************************************************

*Hinweis: Bordsteine, Pflaster- und Plattenbeläge sowie andere Betonerzeugnisse*
*********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
***********************************************************************************************************

**01.08.0010 Bordsteine 12/15/25 bzw. 15/22 versetzen Quarzit hell**
*** EP-Aufgliederung gefordert
Bordstein (Hochbord, Rundbord, Kurvensteine bzw Übergangsstein über 2m)
aus Beton DIN EN 1340, DIN 483 HB
fein gewaschene Oberfläche mit Quarzkies im Vorsatz
die Dicke des Vorsatzes darf an keiner Stelle der Tritt- und Anlaufstelle das Mass von 10 mm unterschreiten. (alte Norm DIN 483)

Breite x Höhe x Nennlänge (Rasterlänge)
120/150 x 250 x 997 mm (100 cm) D I T
120/150 x 300 x 497 mm (  50 cm) D I T
120/150 x 220/300 x 997 mm (100 cm) D I T (R=2cm, bzw. R=5cm)
120/150 x 250 x 778 mm (78 cm) D I T (R=0,5-8m,KI; KA)

Farben zur Auswahl:
quarz hell 453
Berding oder gleichwertig

liefern und höhen- und fluchtgerecht auf 15-19 cm dickem Fundament aus C20/25 versetzen und mit einer Rückenstütze aus Beton C20/25 erstellen.
Die Dicke der Rückenstütze beträgt mindestens .10.cm.
Die DIN 18 318 und ZTV P-StB sind zu beachten.
Steine mit 10 bis 15 mm breiten Fugen versetzen, Fugen
mit Fugenscheiben aus dem örtlichen Baustoffhandel.
einschließlich Planum herstellen
Menge: 600,000 m

**01.08.0020 Bordsteine 12/15/25 bzw. 15/22 versetzen (R bis18 m )**
*** EP-Aufgliederung gefordert
Bordsteine aus Beton unter ausschl. Verwendung von Hartsteinedelsplitt mit einem Vorsatz aus Quarzit hell  .
Bordsteine DIN EN 1340 DIN 483
die Dicke des Vorsatzes darf an keiner Stelle der Tritt- und Anlaufstelle das Mass von 10 mm unterschreiten. (alte Norm DIN 483)
12/15/25 bzw. 15/22 einschl. der erf. Übergangssteine.
Steine mit 10 bis 15 mm breiten Fugen versetzen,
Verfugen der Bordsteine mit elastischem Dichtstoff aus Polyurethanbasis mit zulässiger Gesamtverformung von 25 % Fugenmasse in heller Farbe, Mittelgrau und Betongrau
Rückenstütze aus Beton C 20/25 nach Zeichnung herstellen.
Unterbeton C 20/25, 15 bis 19 cm dick, herstellen.
Bordstein im Bogen bis R = 18 m .
einschließlich Planum herstellen
als Zulage zum durchgemessenen Bordstein
Menge: 5,000 m

**01.08.0030 Rasenkantenstein 8/20 versetzen**
*** EP-Aufgliederung gefordert
Bordsteine aus Beton DIN EN 1340, DIN 483 HB
fein gewaschene Oberfläche mit Quarzkies im Vorsatz
die Dicke des Vorsatzes darf an keiner Stelle der Tritt- und Anlaufstelle das Mass von 10 mm unterschreiten. (alte Norm DIN 483)
Bordsteine DIN 483 T 8 x 20 (80/200 mm). DIT
Steine mit engen Fugen versetzen.
Rückenstütze aus Beton C 20/25 bis 10 cm unter OF Bordstein, 15 cm breit, herstellen.
Unterbeton C 20/25, 10 bis 13
cm dick, herstellen.
einschließlich Planum herstellen
Menge: 500,000 m

**01.08.0040 Pflasterstreifen herstellen, vor Bordsteinen St.160/240/140 B. Breite 2 Reihen**
*** EP-Aufgliederung gefordert
Pflasterstreifen herstellen, einschließlich der ggf.
erforderlichen Aussparungen für bzw. der Anpassungen an Straßenabläufe.
Streifen als Fliessrinne.
Pflastersteine DIN 18 501-140 Beton, ungefast, zementgrau (160/240/140 mm bzw. 160/160/140 mm in Kurven).
Breite des Pflasterstreifens 2 Reihen.
Bettung 'Beton C 20/25 ,15 cm'
Fugen mit Zementmörtel vergießen.
einschließlich Planum herstellen
Menge: 600,000 m

**01.08.0050 Pflasterstreifen herstellen als Abtrennung.St.160/240/140 B. Breite 1 Reihe**
Pflasterstreifen herstellen.
Streifen als Abtrennung zwischen Platten und Pflaster z.B. bei Einfahrten.
Pflastersteine DIN 18 501-140 Beton, ungefast, zementgrau (160/240/140 mm bzw. 160/160/140 mm in Kurven).
Breite des Pflasterstreifens 1 Reihe.
Bettung 'Beton C 20/25 ,15 cm'
Fugen mit Zementmörtel vergießen.
einschließlich Planum herstellen.

Bereich: Geh-Radweg
Menge: 100,000 m

**01.08.0060 Bordsteine BSt.quer schneid BSt.15/30 u.15/25**
*** EP-Aufgliederung gefordert
Bordsteine auf Passmaß trennen.
Bordsteine quer schneiden.
Es ist ein Nassschneider zu verwenden.
Bordsteine aus Beton, ca. 15/30 und 15/25 cm.
Menge: 10,000 St

**01.08.0070 Bordsteine BSt.quer schneid BSt. 12/30-8/20**
*** EP-Aufgliederung gefordert
Bordsteine auf Passmaß trennen.
Bordsteine quer schneiden.
Es ist ein Nassschneider zu verwenden.
Bordsteine aus Beton, ca. 12/30 bis 8/20 cm.
Menge: 10,000 St

#### Abschnitt 01.09 Platten-/Pflasterarbeiten

*Hinweis: Pflastersteine aus Beton*
*************************************************************************
Pflastersteine aus Beton

Für den Bau von ungebundenen Tragschichten unter einer Pflasterdecke und den Bau einer Pflasterdecke mit Pflastersteinen aus Beton sind folgende Regelwerke anzuwenden und als Vertragsgrundlage aufzunehmen:

VOB Teil B  Allgemeine Vertragsbedingungen für die Ausführung von  Bauleistungen - DIN 1961
VOB Teil C  Allgemeine Regelungen für Bauarbeiten jeder Art
   - DIN 18 299
DIN EN 13 242  Gesteinskörnungen für ungebundene und hydraulisch
  gebundene Gemische für Ingenieur- und Straßenbau
TL Gestein-StB  Technische Lieferbedingungen für Gesteinskörnungen im  Straßenbau
DIN EN 13 285  Ungebundene Gemische
TL SoB-StB  Technische Lieferbedingungen für Baustoffgemische und  Böden zur Herstellung von Schichten ohne Bindemittel im  Straßenbau
DIN 18 315  Verkehrswegebauarbeiten  Oberbauschichten ohne  Bindemittel
ZTV Sob-StB (3)  Zusätzliche Technische Vertragsbedingungen und  Richtlinien für den Bau von Schichten ohne Bindemittel im  Straßenbau
DIN EN 1338  Pflastersteine aus Beton
DIN EN 1339  Platten aus Beton
DIN EN 1340  Bordsteine aus Beton
DIN 483  Bordsteine aus Beton
TL Pflaster-StB (1)  Technische Lieferbedingungen für Bauprodukte zur  Herstellung von Pflasterdecken, Plattenbelägen und  Einfassungen
DIN 18 318 (4)  Verkehrswegebauarbeiten  Pflasterdecken,
  Plattenbeläge, Einfassungen
ZTV P-StB (2)  Zusätzliche Technische Vertragsbedingungen und  Richtlinien für den Bau von Pflasterdecken, Plattenbelägen  und Einfassungen
ZTV Pflaster-StB (1)  Zusätzliche Technische Vertragsbedingungen und  Richtlinien zur Herstellung von Pflasterdecken,  Plattenbelägen und Einfassungen

Aus folgenden Regelwerken werden Anforderungen in Bauverträge aufgenommen:

RStO 01  Richtlinien für die Standardisierung des Oberbaues von
  Verkehrsflächen
RC-Baustoffe  - Richtlinien für die umweltverträgliche Anwendung von  industriellen Nebenprodukten und Recycling-Baustoffen im  Straßenbau - RuA-StB
   - Richtlinien für die umweltverträgliche  Verwertung von  Ausbaustoffen mit teer-/pechtypischen Bestandteilen und  für die Verwertung von Ausbauasphalt  - RuVA-StB  - Richtlinien für bautechnische Maßnahmen an Straßen in  Wasserschutzgebieten  RiStWag
Merkblatt M FP 1  Flächenbefestigungen mit Pflasterdecken und  Plattenbelägen, Teil 1, Regelbauweise (ungebundene  Bauweise) FGSV
Merkblatt  für wasserdurchlässige Befestigungen von  Verkehrsflächen (FGSV)
Merkblatt  Arbeitsblatt ATV-DVWK-A 138 (GFA, Hennef)
Merkblatt  über den Rutschwiderstand von Pflaster und  Plattenbelägen für den Fußgängerverkehr (FGSV)
Merkblatt  für den Bau von Busverkehrsflächen, Ausgabe 2000,  FGSV

(1) Herausgabe voraussichtlich Ende 2005
(2) z.Zt. noch gültig, wird durch Herausgabe der ZTV Pflaster-StB abgelöst
(3) Herausgabe voraussichtlich Mai 2005
(4) Neuerscheinung voraussichtlich 2006
*************************************************************************

*Hinweis: Bordsteine, Pflaster- und Plattenbeläge sowie andere Betonerzeugnisse*
***********************************************************************************************************
Bordsteine, Pflaster- und Plattenbeläge sowie andere Betonerzeugnisse

Für den Einbau von Bordsteinen und Pflasterrinnen aus Beton sind folgende Regelwerke anzuwenden und als Vertragsgrundlage aufzunehmen:

Auszüge der Normen und Richtlinien
Produktnormen und Richtlinien:

Die deutschen Normen wurden durch die Europa-Normen abgelöst.

Planungsnormen, Richtlinien und ZTV's:

VOB Teile A/B/C
ATV und ATV - DVWK
EN 1610 Entwässerungskanäle Ausführung
ZTV P-StB Pflasterdecken und Plattenbeläge
ZTV E-StB Erdarbeiten im Straßenbau
ZTV La Landschaftsbauarbeiten
ZTV SoB-StB Tragschichten im Straßenbau
RStO Standardisierung des Oberbaues
TL-Pflaster-StB
Merkblatt für wasserdurchlässige Befestigungen
ZTV Ing

Es gelten jeweils die aktuellen Ausgaben.
**********************************************************************************************************

**01.09.0010 Betonsteinpflaster 10/20/10**
*** EP-Aufgliederung gefordert
Betonsteinpflasterdecke herstellen.
Ausführung in Gehwegen, Gehwegradien, Überfahrten, Zufahrten, Schrammborden und Inselköpfen.
Betonpflastersteine DIN 18 501-80
(100/200/100,
mit Fase und Abstandshaltern.
Nutzfläche = zementgrau.
Steine im Läuferverband verlegen.
Bettung aus Brechsand-Splitt-Gemisch, 0/5 mm,Fugenmaterial = Brechsand 0/2.
Druckfestigkeit min. 75 N/mm²,
Menge: 1200,000 m2

**01.09.0020 Pflasterdecke pflegen**
*** EP-Aufgliederung gefordert
Pflasterdecke innerhalb der Gewährleistungspflicht nochmals je nach Bedarf bzw. nach Auffoderung des AG fugenfüllend mit bindigem Dolomitsand der Körnung 0/5 mm nachschlämmen.
Für auftretende Schadensstellen durch Verschieben des Pflasters innerhalb der Gewährleistungsfrist haftet allein der AN.
Bei der Abnahme mit Ablauf der Gewährleistungsfrist ist die Pflasterfläche in einwandfreiem Zustand mit vollständig geschlossenen Fugen zu übergeben.
Teilweise offene Fugen gelten als Mangel !
Häufigkeit der Nachschlämmaktion : bis zu 4 mal .
Menge: 1200,000 m2

**01.09.0030 Pflastersteine und Platten zuarbeiten Schneiden B-Pflasterstein Dicke 5-14 cm**
*** EP-Aufgliederung gefordert
Pflastersteine und Platten auf Paßmaß trennen und zugearbeitete
Steine an Kanten und Einfassungen bzw. an Aussparungen und Einbauten verlegen.
Steine schneiden mit Nassschneidegerät
Art = Betonpflastersteine und Platten,
Dicke 5 bis 14 cm.
Menge: 1200,000 m

*Hinweis: Umlagen*
Für Anpassungsarbeiten an die angrenzenden privaten Grundstücke

Es ist zu beachten, das die Menge nicht in zusammenhängenden Flächen zu kalkulieren ist. Für jedes Grundstück der Bungstockstraße sind Anpassungsarbeiten mit verschiedenen Formaten und Materialien vorzunehmen.
In die Einheitspreise ist das eventuelle aufnehmen,
laden und entsorgen des alten Bettungsmaterials, das
Aufnehmen, Säubern, und erneute Verlegen des Baustoffes
sowie das Herstellen des neuen Sandbettes (Dicke bis 6
cm) einzurechnen, einschl. liefern des Ersatzmaterials.
(Platten, Pflaster, usw.).

**01.09.0040 Plattenbelag aufnehmen und seitl lagern**
Plattenbelag aufnehmen

brauchbare Platten säubern und zur Wiederverwendung im Bereich der Baustelle lagern.
Bettung und unbrauchbare Platten aufnehmen und auf eine zugelassene Deponie des AN abfahren und fachgerecht entsorgen.
Der Aufbruch und die Beseitigung des Unterbaues werden gesondert vergütet.
Platten: unterschiedliche Materialien und Formen
Abmessungen:  unterschiedlich
Bettung: Sand / Kalk-Sand-Gemisch
Menge: 50,000 m²

**01.09.0050 Plattenbelag wieder verlegen**
Plattenbelag, Platten im Bereich der Baustelle gelagert, wieder verlegen

Plattenbelag aus vorhandenen Platten in nicht zusammenhängenden Flächen auf Verkehrsflächen entlang der Fahrbahn herstellen. Die Platten sind im Bereich der Baustelle gelagert.
Abmessungen Platten: unterschiedlich

Platten parallel zum Rand mit versetzten Querfugen verlegen einschießlich der erforderlichen halben Platte. Zwickel und Streifen unter einer halben Platte sind in Mosaik auszuführen und mit Zementmörtel MG III einzuschlämmen. Fugen mit Pflastersand verfüllen und einschlämmen.

Plattenbelag aus Platten, im Bereich der Baustelle lagernd, Abmessungen: Unterschiedlich fachgerecht verlegen.  Einschließlich Herstellung des Planums und Verdichtung des Untergrundes mit einem leichten Vibrationsgerät.

Bettung: Brechsand-Splitt-Gemisch 0/5 mm
Bettungsdicke: 3cm
Fugenmaterial:  Brechsand-Splitt-Gemisch 0/5 mm
Menge: 50,000 m²

**01.09.0060 Pflasterdecke aufnehmen und seitl. lagern**
Pflasterdecke aufnehmen

in nicht zusammenhängenden Flächen, brauchbare Steine säubern und zur Wiederverwendung im Bereich der Baustelle lagern.
Unterschiedliche Formate
Bettung und unbrauchbare Steine aufnehmen und auf eine zugelassene Deponie des AN abfahren und fachgerecht entsorgen.
.
Pflaster: unterschiedlicher Formate und Materialien
Dicke Pflaster: 5-12cm
Bettung: Mörtel, Sand oder Splitt
Menge: 50,000 m²

**01.09.0070 Pflasterdecke wieder verlegen**
Pflasterdecke, Steine im Bereich der Baustelle gelagert, wieder herstellen

Pflasterdecke aus vorhandenen Steinen in nicht zusammenhängenden Flächen herstellen. Die Steine sind im Bereich der Baustelle gelagert.
Pflaster: Klinkersteine, Mosaik und Kleinpflaster aus Naturstein,  Pflaster aus Beton
Dicke Pflaster: unterschiedliche Formate
Fugen mit Pflastersand verfüllen und einschlämmen.
Bettung: Brechsand-Splitt-Gemisch 0/5 mm
Bettungsdicke: 3cm
Menge: 50,000 m²

#### Abschnitt 01.10 Verkehrs- und Signalanlagen

**01.10.0010 Rohrpfosten des AG aufstellen Laenge 2-3 m Ortbetonfund.30cm, Pfosten foerdern Weite 5,0-7,5 km**
*** EP-Aufgliederung gefordert
Rohrpfosten des AG, Aussendurchmesser bis 76 mm, fuer
Verkehrsschild nach Angabe des AG aufstellen einschl.
der anfallenden Erdarbeiten.
Umgebende Flaeche entsprechend dem frueheren Zustand
herstellen.
Pfostenlaenge ueber 2000 mm bis 3000 mm,
Pfosten mit Bodenhuelse
in Boden Homogenbereich A aufstellen.
Fundament aus Ortbeton C 20/25,
Breite 30/30 cm, Tiefe 60 cm, herstellen.
Ueberschuessiger Aushub geht in Eigentum des AN ueber
und wird beseitigt. Boden bis Z 2
Pfosten am Lagerplatz des AG laden und zur Baustelle
foerdern.
Mittlere Foerderweite ueber 5,0 bis 7,5 km.
Menge: 5,000 St

**01.10.0020 Bodenhülse des AG versetzen**
*** EP-Aufgliederung gefordert
Bodenhülse für Verkehrsschild nach Angabe des AG aufstellen einschl.der anfallenden Erdarbeiten.
Umgebende Flaeche entsprechend dem frueheren Zustand
herstellen.
in Boden Homogenbereich A aufstellen.
Fundament aus Ortbeton C 20/25,
Breite 30/30 cm, Tiefe 30 cm, herstellen.
Ueberschuessiger Aushub geht in Eigentum des AN ueber
und wird beseitigt. Boden bis Z 2
Bodenhülse am Lagerplatz des AG laden und zur Baustelle
foerdern.
Mittlere Foerderweite ueber 5,0 bis 7,5 km.
Menge: 5,000 St

#### Abschnitt 01.11 Lohnarbeiten

**01.11.0010 Verrechnungssatz fuer Arbeitskraft Poliere**
*** EP-Aufgliederung gefordert
StL-Nr. 9023010101
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Poliere, Schachtmeister oder dgl.
Menge: 10,000 h

**01.11.0020 Verrechnungssatz fuer Arbeitskraft SpezialBFA (III)**
*** EP-Aufgliederung gefordert
StL-Nr. 9023010104
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Spezialbaufacharbeiter (Berufsgruppe III).
Menge: 10,000 h

**01.11.0030 Verrechnungssatz fuer Arbeitskraft Baufachwerker(VI)**
*** EP-Aufgliederung gefordert
StL-Nr. 9023010107
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Baufachwerker (Berufsgruppe VI).
Menge: 10,000 h

#### Abschnitt 01.12 Gerätegestellung

**01.12.0010 Verrechnungssatz fuer Baugeraet Kompr. 5-10 m3**
*** EP-Aufgliederung gefordert
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Kompressor ueber 5 bis 10 m3/min.
Einschl. 1 Abbauhammer
Menge: 10,000 h

**01.12.0020 Verrechnungssatz fuer Baugeraet Frontl.L 45-75 kW**
*** EP-Aufgliederung gefordert
StL-Nr. 8610191514
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Frontlader, luftbereift ueber 45 bis 75 kW.
Menge: 10,000 h

**01.12.0030 Verrechnungssatz fuer LKW LKW-Kipper 12 t**
*** EP-Aufgliederung gefordert
StL-Nr. 861019200700
Stundenlohnarbeiten durch Lastkraftwagen auf Anordnung
des AG ausfuehren.
Der Verrechnungssatz fuer den jeweiligen LKW umfasst
saemtliche Aufwendungen fuer den Einsatz des LKW, insbesondere Geraetevorhalte- und Betriebsstoffkosten
sowie saemtliche Zuschlaege einschliesslich der Kosten
fuer den Fahrer.
Der Verrechnungssatz gilt fuer das zum Zeitpunkt des
Abrufes einsatzbereit auf der Baustelle befindliche
Fahrzeug.
Verguetet werden die tatsaechlich geleisteten Arbeitsstunden nach der tatsaechlichen Nutzlast des jeweiligen
LKW (ohne Erhoehung der Nutzlaststufe fuer Sonderfahrzeuge).
LKW-Kipper, ca. 12 t Nutzlast.
Menge: 10,000 h

**01.12.0040 Verrechnungssatz fuer Baugeraet Bagger 0,4-1,0 m3**
*** EP-Aufgliederung gefordert
StL-Nr. 8610191502
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Bagger ueber 0,4 bis 1,0 m3.
Menge: 10,000 h

**01.12.0050 Verrechnungssatz fuer Baugeraet Besenwagen**
*** EP-Aufgliederung gefordert
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Besenwagen
Menge: 10,000 h

### Bereich 02 Tiefbau Beleuchtung

#### Abschnitt 02.01 ÖB

**02.01.0010 Einrichten und Beräumen der Baustelle**
Einrichten und Beräumen der Baustelle für sämtliche im
Leistungsverzeichnis aufgeführten Leistungsumfang,
sowie Absperr-und Sicherungsmaßnahmen.
Einreichung und Einholung aller erforderlichen Anträge
und Genehmigungen bei den Trägern  öffentlicher
Belange für Durchörterungen u. Kabelgraben

 -Wasserverband
- Wasserbetriebe / Schmutzwasser
- Telekommunikation
- EVU
- Verbundnetz Gas
Menge: 1,000 PSCH

**02.01.0020 Leitungsgraben einschließlich schachtbaugrube herstellen, Homogenbereich A, Tiefe bis 1,25 m Breite bis 0,40 m Aushub entfernen Abr. senkrecht**
Boden für Leitungsgraben einschließlich Schachtbaugruben ausheben.

Grabentiefe bis 0,9 m,
Breite der Grabensohle bis 0,40 m.
Aushub zur Wiederverwendung seitlich lagern, nach Verlegen der Leitung Graben oberhalb der Leitungszone wieder verfüllen, ggf. mit neu zulieferndem Bodengemisch (Lieferung wird gesondert vergütet), lagenweise einbauen und verdichten.
Zum Verfüllen nicht verwendeten Aushub in Eigentum des
AN übernehmen und von der Baustelle entfernen.
Boden einschl. Schottertragschicht und Ziegelaufschüttung.
Abgerechnet wird mit senkrechten Wänden, Asphaltaufbruch wird gesondert vergütet
Menge: 120,000 m3

**02.01.0030 Grabenaushub für Suchschachtungen**
Grabenaushub für Suchschachtungen zum Auffinden
der Elt.-Einspeisung und bereits vorhandener Leitungsrohre. Tiefe bis
1,2 m, Boden, ausheben, zur
Wiederverwendung seitlich lagern und nach Beendigung
der Suche (und Rohrverlegung) Boden wieder einbauen und
verdichten.
Vorschriften der Versorgungsunternehmen sind zu
beachten.
Menge: 10,000 Stk

**02.01.0040 Kabelschutzrohr flexibel DN 75 liefern und einbauen (mit Sandeindeckung)**
Kabelschutzrohr aus Kunstoff, flexibel, DN 75, innen glatt, einschl. Rohrverbindung und Zugdraht, frei Baustelle liefern und im Gehwegbereich einbauen,
Rohröffnungen dicht verschließen,
jedes Rohr wird einzeln vergütet, abgerechnet wird die verlegte Länge in der Achse der Rohrleitung, Überdeckung Gehwegoberkante - Rohrscheitel über 0,5 bis 0,6 m, mehrzügig mit Abstandhaltern und Sandeindeckung, außen min. 10 cm dick, Abstandhalter min. alle 2,5 m,
gemäß Musterblatt 21 der ZTR der Stadt Hagen.
Menge: 300,000 m

**02.01.0050 Mast (LPH bis 6,00m) der ÖB freischachten**
Beleuchtungsmast in Geh-/Radwegen freilegen, Mast wird bauseits gezogen und entsorgt (Mastlänge LPH bis 6,00 m), Oberfläche aufnehmen, Boden in umgebenden Mastbereich bis ca. 20 cm ausheben und seitlich lagern (Homogenbereich A, Auffüllung), Masthülse mit Beton verfüllen,  Aushub wieder einbauen, Oberfläche nach Beendigung der Arbeiten wiederherstellen.
Zum Verfüllen nicht verwendeten Aushub und Abbruchmaterial in Eigentum des AN übernehmen, laden und fachgerecht entsorgen.
Menge: 9,000 Stck

**02.01.0060 Fundament für Beleuchtungsmast LPH bis 6m herstellen**
Betonhülsenfundament für Beleuchtungsmast aus Stahl bis LPH 6,00 m herstellen.
Abmessungen: Breite ca. 100 cm, Länge ca. 100 cm, Höhe Fundament ca. 80 cm, Überdeckung bis GOK 10 cm.
Beton C25/30 Expositionsklasse X0/XF1 entsprechend
statisch und konstruktiven Erfordernissen und den
Musterblättern einschließlich Schalung herstellen.
Die oberen Kanten mit Dreikantleisten (3cm) brechen.
Fundamentoberkante für Wasserablauf schräg geglättet.
Mast und statische Berechnung werden bauseits gestellt.

Fundamentrohr:
Masthülse aus PP DN 300, L = 0,7 m liefern und einbauen.
Masthülse aus PP- oder PCV-Rohr mit Rippen, z.B. rippenverstärktes PP-Rohr SN 10.
Masthülse im Fundament entsprechend der erforderlichen Lage und Höhe ausrichten und kraftschlüssig im Betonfundament einbauen.
Unterhalb der Masthülse bzw. des Mastes ist mit einer Betonplatte (Gehwegplatte) oder Betonschicht mit Entwässerungsöffnung ein festes Auflager für die Masthülse und den Mast herzustellen.

Gründung herstellen einschließlich Erdarbeiten im Homogenbereich A (Auffüllung).
Oberflächen aufnehmen, Fundamentgrube herstellen, Baugrund verdichten, Oberflächen und Aushub seitlich lagern, Fundament erstellen, anschl. Fundamentgrube lagenweise wiederverfüllen und verdichten, Oberfläche entsprechend dem früheren Zustand wiederherstellen.

Zum Verfüllen nicht verwendeten Aushub in Eigentum des AN übernehmen und fachgerecht entsorgen.

In Bereichen mit vorhandenen Versorgungsleitungen ist mit Handschachtung zu rechnen. Diese wird gesondert vergütet.

Mast durch zwei flexible Kabelschutzrohr PE-Rohr DN 100 oder DN 75, mit Sandeindeckung für die Kabeleinführung verbinden. Kabelschutzrohr mit Einziehdrähten für Kabeleinzug zur späteren Kabeleinführung durch das Fundament bis an den Mastausschnitt verlegen und fixieren.

Das Stellen des Mastes erfolgt bauseits und ist nicht Bestandteil dieser Position
Menge: 9,000 Stck

**02.01.0070 Erstellen von Bestandsunterlagen und Revisionsplänen**
Erstellen von Bestandsunterlagen und Revisionsplänen
zu den ausgeführten Leistungsumfang.
Hierzu gehören:
Anfertigen von Revisionsplänen, einschließlich
Einmessen der Rohrlage, der Maststandorte und der Kabelabzweigkästen.
Zeichnungssätze (Lagepläne,Schnittzeichnungen) sind als CAD-Zeichnung (dwg-Datei) auf Datenträger mit der Schlußrechnung unaufgefordert an den AG zu übergeben.
Menge: 1,000 PSCH

### Bereich 03 Umlage für die Straßenunterhaltung

#### Abschnitt 03.01 Umlagen Pflasterflächen

*Hinweis: Umlagen*
Für Anpassungsarbeiten an die angrenzenden privaten Grundstücke

Es ist zu beachten, das die Menge nicht in zusammenhängenden Flächen zu kalkulieren ist.

In die Einheitspreise ist das eventuelle aufnehmen,
laden und entsorgen des alten Bettungsmaterials, das
Aufnehmen, Säubern, und erneute Verlegen des Baustoffes
sowie das Herstellen des neuen Sandbettes (Dicke bis 6
cm) einzurechnen, einschl. liefern des Ersatzmaterials.
(Platten, Pflaster, usw.).

**03.01.0010 Pflasterdecke aufnehmen und seitl. lagern**
Pflasterdecke aufnehmen

in nicht zusammenhängenden Flächen, brauchbare Steine säubern und zur Wiederverwendung im Bereich der Baustelle lagern.
Betonstein 10/20/10
L-Verband
Bettung und unbrauchbare Steine aufnehmen und auf eine zugelassene Deponie des AN abfahren und fachgerecht entsorgen.
.
Pflaster: Betonstein grau und rot, 10/20/10
Dicke Pflaster: 5-12cm
Bettung: Mörtel, Sand oder Splitt
Menge: 150,000 m²

**03.01.0020 Planum herstellen**
Planum herstellen und verdichten.

Verdichtung mit leichtem Vibrationsgerät.
Entsprechend den Anforderungen für das Verformungsmodul gem. ZTV E-StB und ZTV SoB-StB.
Menge: 150,000 m²

**03.01.0030 Frostschutzschicht herstellen, Profilausgleich**
Frostschutzschichtmaterial anliefern, gem. ZTV Sob-StB, fachgerecht einbauen und verdichten, einschl. Planum herstellen.

Einbaustärke: bis ca. 20 cm
Material:  güteüberwachtes Baustoffgemisch/
  güteüberwachtes RCL-I-Material,
  kornabgestuft und frostsicher
Körnung: 0/45
Durchlässigkeitsbeiwert kf = 10^-5
Verformungsmodul Ev2 = 120 MN/m²

Abrechnung nach Aufmaß und Lieferscheine bzw. Wiegekarten. Es ist mit einem Umrechnungsfaktor von 2,25 to/m³ zu rechnen.
Menge: 35,000 t

**03.01.0040 ungeb. Tragschicht regulieren**
in nicht zusammenhängenden Teilflächen.
Regulierungshöhe: +/- 20 cm
Homogenbereich A/B
Falls erforderlich, Schottertragschichtmaterial anliefern, einbauen und fachgerecht verdichten.
Verformungsmodul Ev2 = 120 MN/m²
Material:  güteüberwachtes RC-1-Material/
  kornabgestuft und frostsicher
Körnung: 0/32
Durchlässigkeitsbeiwert kf = 10^-5
Überschüssiges Tragschichtmaterial zur freien Verwendung des AN abfahren.
Menge: 35,000 m²

**03.01.0050 Pflastersteine am Lagerplatz des WBH holen und einbauen**
Pflastersteine holen und einbauen

Pflastersteine am Lagerplatz der Wirtschaftsbetriebe Hagen nach Absprache holen, aufladen, abladen und zur Baustelle fahren.

ca. 10km

Abholort:

WBH
Eipler Straße 132 - 136
58091 Hagen

im Anschluss vor Ort einbauen.

Pflaster : Betonstein grau und rot 1 0/20/10
Dicke Pflaster : 10
Fugen mit Pflastersand verfüllen und einschlämmen.
Bettung : Brechsand- S plitt- G emisch 0/5 mm
Bettungsdicke: 3 cm
L- V erband
Menge: 10,000 m²

**03.01.0060 Pflasterdecke wieder verlegen**
Pflasterdecke, Steine im Bereich der Baustelle gelagert, wieder herstellen

Pflasterdecke aus vorhandenen Steinen in nicht zusammenhängenden Flächen herstellen. Die Steine sind im Bereich der Baustelle gelagert.
Pflaster: Betonstein grau und rot 10/20/10
Dicke Pflaster: 10
Fugen mit Pflastersand verfüllen und einschlämmen.
Bettung: Brechsand-Splitt-Gemisch 0/5 mm
Bettungsdicke: 3cm
L-Verband
Menge: 150,000 m²

USt %: 19,00
